# HEK
Angebotsaufforderung (GAEB DA XML 3.3, DA83)
Projekt: HEK_Kinderhort Heckelberg Brunow
Währung: EUR
Auftraggeber: Schulzweckverband "Auf der Höhe", vertr. durch Amt Falkenberg-Höhe, Karl-Marx-Straße 2, 16259 Falkenberg, Ansprechpartner Jörg Gürgen
Erstellt mit: 5 260226, NOVA AVA, 02.03.2026

## Allgemeine Information
Baubeschreibung / Maßnahme
Gegenstand der Ausschreibung ist die Herstellung der Bodenplatte einschließlich zugehöriger Erdarbeiten, Grundleitungen, Baustraße und vorbereitender Maßnahmen für den Neubau eines eingeschossigen Kinderhortgebäudes in Massivbauweise. Das Gebäude wird als Kalksandsteinbau mit Holzdachkonstruktion errichtet. Die Gründung erfolgt als Flachgründung auf einer Stahlbetonbodenplatte mit umlaufender Frostschürze.
Unterhalb der Bodenplatte ist ein ca. 40 cm starkes Gründungspolster als Tragschicht vorgesehen. Die Bauausführung erfolgt auf Grundlage des vorliegenden Bodengutachtens. Das Baufeld wurde im Vorfeld durch Rückbau von Bestandsschuppen sowie Fällung von Bäumen freigeräumt.
Zu Beginn der Maßnahme ist der Hausanschluss herzustellen. Ein Anschlussschacht befindet sich im Bereich nahe der Straße. Die erforderlichen Leitungen sind zu verlegen. Die hergestellten Leitungen dienen zugleich der Versorgung der Baustelle mit Baustrom und Bauwasser.
Das Baugrundgutachten weist hohe Grundwasserstände sowie zeitweise aufstauendes Schichtenwasser aus. Die hieraus resultierenden Anforderungen an Baugrubensicherung, Wasserhaltung und Ausführung sind zu berücksichtigen.

Geplanter Ausführungszeitraum
Der Baubeginn ist für den 13.04.2026 vorgesehen. Die Herstellung der Bodenplatte einschließlich der Baustraße soll gemäß Terminplan bis Anfang Juni 2026 abgeschlossen sein. Die Gesamtfertigstellung des Bauvorhabens ist für Ende des Jahres 2026 geplant.
Die Bauarbeiten erfolgen während des laufenden Schulbetriebs der angrenzenden Grundschule. Hieraus ergeben sich besondere Anforderungen an Organisation, Sicherheit und Rücksichtnahme.
Im Hinblick auf die Schul- und Kitanutzung sind lärmintensive Arbeiten möglichst nicht in der Zeit zwischen 11:30 Uhr und 13:30 Uhr auszuführen (Mittagszeit). Darüber hinaus ist in der Zeit von 7:15 Uhr bis 8:15 Uhr aufgrund erhöhten Bringverkehrs mit privaten PKW und Schulbussen auf Anlieferungen und größeren Baustellenverkehr nach Möglichkeit zu verzichten. Der Auftragnehmer hat seine Bauabläufe und Lieferketten entsprechend zu organisieren.

Erforderliche Schutzmaßnahmen
Das Baufeld grenzt unmittelbar an den Schulhof der benachbarten Grundschule an. Aufgrund des Schulbetriebs und der Nutzung durch Kinder sind erhöhte Sicherheitsanforderungen einzuhalten.
Die Baustelle ist vollständig und standsicher einzuzäunen. Der Bauzaun ist windsicher zu errichten und mit einem geeigneten Unterkriechschutz auszuführen. Ein unbefugtes Betreten des Baufeldes ist dauerhaft zu verhindern.
Baustellenverkehr ist so zu organisieren, dass Gefährdungen des Schulbetriebs ausgeschlossen werden. Besondere Aufmerksamkeit ist den Bring- und Abholzeiten sowie Pausenzeiten zu widmen. Lärm- und Staubentwicklungen sind auf das notwendige Maß zu beschränken.

Besondere Anforderungen
Die Baustraße ist so herzustellen, dass sie nach Abschluss der Rohbauarbeiten als Unterbau für die spätere Zuwegung zum Gebäude weiterverwendet werden kann. Sie ist konstruktiv so auszubilden, dass sie künftig als Feuerwehrzufahrt dient. Entsprechende Aufstellflächen für die Feuerwehr sind gemäß Planung herzustellen.
Aufgrund der im Bodengutachten beschriebenen hohen Grundwasserstände und der Gefahr von aufstauendem Schichtenwasser sind geeignete Maßnahmen zur Sicherung der Baugrube und zur Wasserhaltung vorzusehen. Die Ausführung hat unter Berücksichtigung der Bodenverhältnisse und der statischen Erfordernisse zu erfolgen.

## Allgemeine Vertragsbedingungen
1. Ausschreibungsunterlagen
Es gelten diese Ausschreibungsunterlagen entsprechend dem Leistungsverzeichnis.
AN = Auftragnehmer; AG = Auftraggeber

2. Vertragsgrundlage
Vertragsgrundlage werden die VOB Teil B und Teil C (Allgemeinen Technischen Vertragsbedingungen - ATV)
in der gültigen Fassung zum Zeitpunkt der Ausschreibung.

3. FristenAusführungsfristen: orientierend s. Angebotsdeckblatt, Terminvereinbarung mit der Vergabe sowie Bauzeitenplan.

4. Ansprechpartner: Bauleitung
Studio Duktus
hek@studioduktus.de
T: 030 351 316 33
Mariendorfer Weg 4/ 12051 Berlin

5. Ausführung und Bauablauf
Der Ausführung werden die Architektenpläne der Auführungs- sowie Genehmigungsplanung zugrunde gelegt. Etwaige erforderliche Montagepläne sind vor der Fertigung dem Bauherren und der Bauleitung zur Freigabe vorzulegen. Der AN ist verpflichtet, rechtzeitig vor Arbeitsbeginn die v.g. Unterlagen selbstverantwortlich auf Übereinstimmung mit den DIN, den anerkannten Regeln der Technik des betreffenden Handwerks sowie auf etwaige Widersprüche zu überprüfen. Hat der AN Bedenken gegen die vorgesehene Ausführung, so hat er den Bauherren sofort schriftlich zu informieren. Für Arbeiten, die im Leistungsverzeichnis nicht aufgeführt sind, müssen vom AN unaufgefordert vor Arbeitsbeginn Nachtragsangebote dem Bauherren vorgelegt werden. Einsichtnahme in die Kalkulation ist zu gewähren. Die Ausführung der Nachträge erfolgt erst nach schriftlicher Auftragserteilung (Nachtragsvereinbarung) durch den AG.

Der Feinablaufplan ist bis zum Baubeginn vom AN der örtlichen Bauüberwachung zu übergeben und durch diese bestätigen zu lassen. Eine kontinuierliche und ungehinderte Arbeitsweise kann nicht gewährleistet werden. Die Arbeiten können auch abschnittsweise zur Ausführung gelangen. Der Auftragnehmer verpflichtet sich, seinen Personal- und Geräteeinsatz sowie seine Materiallieferungen dem Baufortschritt so anzupassen, dass alle vereinbarten und festgelegten Termine sowie die im Vertrag festgelegten Zwischen- und Fertigstellungstermine unbedingt eingehalten werden.

6. Besonderheiten Baustelle
Siehe Zusätzliche Technische Vertragsbedingungen (ZTV) sowie Hinweise in jeweiligen Positionen des Leistungsverzeichnisses, die Unterlagen der Tragwerksplanung (Hauptstatik, Prüfberichte), das Brandschutzkonzept in der genehmigten Fassung sowie die Unterlagen der bauordnungsrechtlichen Genehmigung.

7. Schlüsselgewalt zu Baustelle
Die Arbeiten finden im Bereich einer Schule von Bestandsgebäuden statt. Die Arbeitszeiten sind mit der Bauleitung abzustimmen. Der Zutritt zum Gelände ist ggf. abzustimmen.
 8. BaustelleneinrichtungSiehe BE- Plan in der Anlage.
Im Bereich der Baustelle stehen Parkplätze für die Firmenfahrzeuge in ausreichender Anzahl zur Verfügung. Bauwasser und Baustrom werden bauseits zur Verfügung gestellt. Die Umlage für Verbrauchskosten wird vertraglich nach üblichen Sätzen vereinbart. Der Zugang zur Baustelle erfolgt über den Hauptzugang von der Straße aus über eine Baustraße, die Teil der Ausschreibung ist..

9. Abfälle / Aufräumen auf der Baustelle
Anfallendes Verpackungsmaterial bleibt Eigentum des AN und ist, soweit möglich, dem Dualen System zuzuführen oder auf andere Art ordnungsgemäß zu entsorgen. Überschüssiges Baumaterial (Verschnitt, Rest, etc.) und Baustellenabfälle aus dem Bereich des AN entsorgt dieser in eigener Zuständigkeit. Die Baustelle ist täglich, bei Bedarf auch mehrmals täglich, aufzuräumen. Die gesamte Baustelle (innen und außen) ist regelmäßig 1 x wöchentlich besenrein auszufegen. Gefüllte Container sind ohne Aufforderung unverzüglich abzufahren. Grundsätzlich ist in sämtliche Positionen seitens des AN einzukalkulieren:
- Transport zur Entnahmestelle
- Sortieren des Abfalls
- Deponie- bzw. Annahmegebühren
Es wird besonderen Wert auf eine saubere und aufgeräumte Baustelle gelegt. Bei Nichtbefolgung wird bereits nach einmaliger Aufforderung durch die Bauleitung ein Dritter zu Lasten des Verursachers beauftragt. Bei unklarer Lage, wer der Verursacher ist, werden die anfallenden Kosten auf alle anwesenden Handwerksfirmen umgelegt. Besonderes Augenmerk muss hier auf die Situation mit Schule gelegt werden!

10.  Zuschlags- und Bindefrist
3 Wochen nach Angebotsabgabetermin. Bis dahin ist der Bieter an sein Angebot gebunden. Vergabe von Losen und Teilaufträgen bleibt dem Auftraggeber vorbehalten.

11. SIGEKO
Der SIGEKO ist durch den Bauherren beauftragt.

12. Mindestlohn
Bestandteil des Auftrages ist die Verpflichtungserklärung zur Einhaltung und Überwachung des Mindestlohns. Das Extraformular ist zu unterschreiben.

13. Sonn- und Feiertag
An Sonn- und Feiertagen darf nur nach ausdrücklicher Zustimmung durch den AG gearbeitet werden.

14. Stundenlohnarbeiten
Für Stundenlohnarbeiten gelten die Regularien der VOB/B.

15. Fachbauleiter
Fachbauleiter und Vorarbeiter vor Ort:
Der AN muss für das Bauvorhaben einen kompetenten, deutschsprachigen Fachbauleiter/in und einen örtlich präsenten Vorarbeiter/in zur Verfügung stellen und namentlich benennen. Ein Austausch darf nur in Abstimmung mit dem AG erfolgen.

16. Ortsbesichtigung
Eine Ortsbesichtigung durch den AN wird vom AG empfohlen und der AG steht kurzfristig für Termine zur Verfügung.

17. Dokumenation
Der AN ist verpflichtet, in einem Startgespräch dem Gesamtbauleiter/in die Datenblätter und Systemzeichnungen sowie Gütezeichen der Materialien über die auszuführenden Bauteile vor der Ausführung zu übergeben.
 Nach positiver Überprüfung kommen diese Unterlagen in die Dokumentationsordner für den AG. Dasselbe gilt für Montagezeichnungen und Revisionsunterlagen im Zuge der Ausführung. Mit diesem Kontrollsystem sollen Fehler vermieden werden und die Dokumentation fertig sein vor der Fertigstellung der Bauleistungen.

18. Gefährdungsbeurteilung

Der AN ist auf Grund von Vorschriften verpflichtet, vor Ausführung seiner Leistungen eine Gefährdungsbeurteilung zu erstellen, mit dem Bauleiter zu besprechen und zu übergeben.

19. Maßaufnahme, Abrechnung, Abnahme
Der AN ist verpflichtet alle Planunterlagen und Angebotsunterlagen eigenverantwortlich rechtzeitig zu prüfen und Plandifferenzen dem Bauherren anzuzeigen. Der AN hat entsprechende Maßnahmen an der Einbaustelle vorzunehmen. Alle Maße sind am Bau zu prüfen. Es wird explizit eine förmliche Abnahme gemäß § 12 Abs. 4 VOB/B vereinbart.

20. Brandschutz auf der Baustelle / Berufsgenossenschaft / Ersthelfer
Arbeiten mit Brandgefahr (Schweiß-, Trenn- und Schneidearbeiten) und Explosionsgefahr (Einsatz von hochentzündlichen / hochexplosiven Stoffen) sind dem AG rechtzeitig anzuzeigen. Die Bereitstellung einer Brandwache gemäß den berufsgenossenschaftlichen Vorgaben ist durch den AN sicherzustellen. Während der Arbeiten in brandgefährdeten Bereichen ist auch bei Durchführung an sich nicht feuergefährdender Arbeiten eine ausreichende Anzahl an Feuerlöschern durch den jeweiligen AN bereitzuhalten. Auf der Baustelle herrscht generell Rauchverbot. Die Verordnung der Berufsgenossenschaften, des Amtes für Arbeitsschutz und Sicherheit etc. sind einzuhalten.
Der AN ist verpflichtet, den AG Angaben zu Name und Erreichbarkeit des von ihm auf der Baustelle eingesetzten Ersthelfers zu machen und Änderungen unverzüglich anzuzeigen.

21. Arbeitsschutz
Der AN hat sämtliche Maßnahmen des Arbeitsschutzes für sein Gewerk/seine Gewerke zu berücksichtigen und einzuplanen. Es sind durch den AN sämtliche erforderliche Schutzmaßnahmen (u.a. Gerüste, Abdeckungen, Persönliche Schutzausrüstungen, Leitern, Tritte, Fangnetze etc.) die für die Erbringung der eigenen Werkleistung oder gemäß berufsgenossenschaftlicher oder sonstiger öffentlich-rechtlicher Regelwerke erforderlich sind, einzukalkulieren. Die elektrischen Arbeitsmittel müssen gemäß DGUV V3 geprüft sein.
Vorschriften:
§ Arbeitsschutzgesetz (ArbSchG)
§ Arbeitssicherheitsgesetz (ASiG)
§ Arbeitsstättenverordnung (ArbStVO)
§ Baustellenverordnung (BStVO)
§ Gefahrstoffverordnung (GefstoffV)
§ Technische Regelungen TRGS
sowie den gültigen Vorschriften und Regelungen der gesetzlichen
Unfallversicherer, insbesondere den jeweils gültigen
§ Unfallverhütungsvorschriften (UVV)
§ Richtlinien, Sicherheitsregeln und andere
bauberufsgenossenschaftlichen Schriften für Sicherheit und Gesundheit
bei der Arbeit (DGUV-Vorschriften, Regeln, Grundsätze und Informationen)
Für die Einhaltung vorgenannter Regelungen bleibt der AN allein
verantwortlich. Mit Auftragserteilung werden folgende Dokumente zum
Vertragsbestandteil:
§ SiGe-Plan
§ Baustellenordnung

22. Schlussbemerkungen
Der AN bestätigt ausdrücklich, dass er fachlich in der Lage ist:
- die ausgeschriebenen Leistungen auszuführen
- firmeneigene Gefährdungsbeurteilung auf Aufforderung der Bauleitung sofort vorlegen zu können
dass er

- über ausreichend eigenes Personal und einen Maschinenfuhrpark verfügt

- sich in geordneten finanziellen Verhältnissen befindet

- die beigefügten Unterlagen so vollständig erhalten hat, dass die Abgabe des Angebotes irrtumsfrei ist

- sich über die Beschaffenheit der Baustelle ausreichend informiert hat

- der Inhalt der Unterlagen keine Stellen enthält, die er für zweideutig hält und alle anstehenden Fragen vor Angebotsabgabe hinreichend erläutert wurden

## Zusätliche Technische Vertragsbedingungen (ZTV)
Entsprechend VOB Teil C (ATV – Allgemeine Technische Vertragsbedingungen für Bauleistungen) in Verbindung mit VOB/B und VOB/C in der jeweils gültigen Fassung.
Die Nummerierung erfolgt gemäß DIN 18299, Punkte 1 bis 5.
AN = Auftragnehmer
AG = Auftraggeber

1. Angaben zur Baustelle

1.1 Lage der Baustelle und Zufahrt
Die Baustelle befindet sich in Heckelberg-Brunow im Land Brandenburg.
Die Zufahrt erfolgt über den Tuchener Weg und eine bauseits herzustellende Baustraße. Diese wird nach Abschluss der Arbeiten als Verkehrsfläche für die spätere Erschließung des Kinderhortgebäudes weiterverwendet. Die Baustraße ist so herzustellen, dass sie künftig als Feuerwehrzufahrt dient.

1.3 Bestehende bauliche Anlagen
Das Baugrundstück grenzt unmittelbar an eine bestehende Grundschule. Während der gesamten Bauzeit findet Schulbetrieb statt. Hieraus ergeben sich erhöhte Anforderungen an Sicherheit, Organisation und Rücksichtnahme. Das Baufeld wurde durch Rückbau von Bestandsschuppen und Freiräumung vorbereitet.

1.6 Transporteinrichtungen und -wege
Der Materialtransport auf der Baustelle erfolgt mit üblichen Transportmitteln des AN. Ein Baukran ist nicht vorgesehen. Die Transportwege sind so anzulegen und zu unterhalten, dass der Schulbetrieb nicht beeinträchtigt wird.

1.7 Allgemeine Baustelleneinrichtung
Die Baustelleneinrichtung einschließlich Ver- und Entsorgungsanschlüsse für Strom, Wasser und Abwasser wird vom AN hergestellt und für die Dauer der Arbeiten vorgehalten.
Zu Beginn der Maßnahme ist der Hausanschluss herzustellen. Ein Anschlussschacht befindet sich im Bereich nahe der Straße. Die hergestellten Leitungen dienen zugleich der Versorgung der Baustelle mit Baustrom und Bauwasser.

1.8 Lagerflächen / Aufenthaltsräume
Material darf nur nach Absprache mit der Bauleitung gelagert werden. Lagerflächen werden im Rahmen des Baustelleneinrichtungsplans festgelegt. Aufenthalts- und Sanitärcontainer sind entsprechend den gesetzlichen Anforderungen bereitzustellen.

1.9 Grundstücksbeschaffenheit
Das Grundstück weist ein Gefälle auf. Ein Bodengutachten liegt vor. Hohe Grundwasserstände und aufstauendes Schichtenwasser sind zu berücksichtigen.

1.19 SiGeKo
Durch den SiGeKo wird eine Baustellenordnung übergeben.
Der AN ist dafür verantwortlich, dass ein qualifizierter, ständig anwesender Mitarbeiter in die SiGe-Planung eingewiesen wird. Dieser hat dafür Sorge zu tragen, dass die entsprechenden Maßnahmen an sämtliche Mitarbeiter weitergeleitet und eingehalten werden.

1.19.1 Sicherheits- und Gesundheitsschutz
Bei der Durchführung der Arbeiten sind die Bestimmungen der Baustellenverordnung in der jeweils gültigen Fassung zu beachten. Technische und organisatorische Maßnahmen haben Vorrang vor personenbezogenen Maßnahmen.
Jeder an der Baustelle Beschäftigte ist mit persönlicher Schutzausrüstung entsprechend der Gefährdungsbeurteilung auszustatten. Der AN hat vor Arbeitsbeginn schriftlich nachzuweisen, dass die Arbeitnehmer über sicherheits- und gesundheitsrelevante Maßnahmen unterwiesen wurden.

1.19.2 Mitbenutzung von Geräten anderer AN
Werden Gerüste oder Einrichtungen anderer AN mitbenutzt, sind diese auf Ordnungsmäßigkeit entsprechend den Unfallverhütungsvorschriften zu prüfen. Bedenken sind der Bauleitung und dem SiGeKoordinator unverzüglich schriftlich mitzuteilen.

1.19.3 Arbeitssicherheit
Es ist eine schriftliche Bestätigung vorzulegen, dass für die an der Baustelle eingesetzten Arbeitnehmer arbeitsmedizinische Vorsorgeuntersuchungen entsprechend den gesetzlichen Anforderungen durchgeführt wurden.

1.19.4 Bauprodukte
Es gilt die Brandenburgische Bauordnung (BbgBO) in der jeweils gültigen Fassung. Für die verwendeten Baustoffe und Bauteile sind vom Lieferanten bzw. Hersteller die erforderlichen Eignungsnachweise vorzulegen. Bauprodukte bedürfen der Bestätigung ihrer Übereinstimmung mit den technischen Regeln. Nicht gekennzeichnete oder nicht zugelassene Produkte dürfen nicht eingebaut werden.

1.20 Besondere Anordnungen
Während der Dauer der Arbeiten sind Bauzaun, Baustellentore und -türen außerhalb der Betriebszeiten geschlossen zu halten. Aufgrund der unmittelbaren Nachbarschaft zum Schulhof ist ein Unterkriechschutz vorzusehen und der Bauzaun windsicher auszubilden.

1.22 Vorarbeiten, vom AG veranlasst
Der AN hat nach Vertragsschluss die baulichen Voraussetzungen zu prüfen. Beanstandungen sind umgehend der Bauleitung schriftlich mitzuteilen. Versäumt der AN diese Prüfung, kann er daraus keine Terminverzögerung ableiten.

2. Angaben zur Ausführung

2.3 Sicherheitsmaßnahmen
Absturzsicherungen und persönliche Schutzausrüstungen sind entsprechend den gesetzlichen und berufsgenossenschaftlichen Vorschriften einzuhalten. Anordnungen der Bauleitung zur Sicherheit auf der Baustelle sind unverzüglich Folge zu leisten.

2.4 Entsorgung
Die Entsorgung von Abfällen nach DIN 18299 hat ordnungsgemäß zu erfolgen. Abfälle sind sortenrein zu trennen und fachgerecht zu entsorgen. Die Baustelle ist laufend sauber zu halten.
Nach Beendigung der Arbeiten oder auf Aufforderung der Bauleitung ist die Baustelle von allen durch den AN verursachten Verschmutzungen zu reinigen. Bei Nichtbeachtung erfolgt die Reinigung auf Kosten des AN durch Dritte.

2.7 Gerüste
Für das eingeschossige Gebäude sind Gerüste nur in dem Umfang herzustellen, wie sie für die jeweilige Leistung erforderlich sind. Eine Mitbenutzung durch andere Gewerke ist zu ermöglichen, sofern statisch und sicherheitstechnisch zulässig.

2.8 Mitbenutzung von Gerüsten und Einrichtungen
Werden Gerüste, Geräte oder Einrichtungen anderer AN mitbenutzt, sind diese auf Ordnungsmäßigkeit entsprechend den Unfallverhütungsvorschriften zu prüfen. Beschädigungen, die nachweislich vom AN verursacht wurden, sind auf dessen Kosten zu beheben.

2.10 Recycling-Materialien
Es sind grundsätzlich neue, gütegesicherte und normgerechte Materialien zu verwenden. Sollten wiederaufbereitete Stoffe eingesetzt werden, ist dies mit der Bauleitung abzustimmen.

2.11 Anforderungen an Produkte
Im Leistungsverzeichnis benannte Produkt- oder Firmennamen dienen der Beschreibung der Qualität. Gleichwertige Produkte können angeboten werden. Die Gleichwertigkeit ist bei Angebotsabgabe nachzuweisen.

2.12 Eignungs- und Gütenachweise
Vom AN baubegleitend zu erbringende Nachweise und Dokumentationen sind dem AG unverzüglich vorzulegen.

2.16 Leistungsumfang
Alle Leistungen umfassen Lieferung, Montage bzw. Herstellung einschließlich Transport und Lagerung auf der Baustelle bis zur fertigen Leistung, sofern nichts anderes bestimmt ist. Es gelten die anerkannten Regeln der Technik.

2.19 Teilabnahme
Werden Teile der Leistung vor Abnahme genutzt, kann der AN eine Teilabnahme verlangen.

2.22 Abrechnung
Die Abrechnung erfolgt gemäß VOB/C § 5. Die Leistung ist aus den Zeichnungen zu ermitteln, soweit die ausgeführte Leistung diesen entspricht. Sind solche Zeichnungen nicht vorhanden, ist die Leistung aufzumessen. Der AN hat Aufmaßpläne vorzulegen.

## Technische Vorbemerkungen - Allgemein
Die Abgabe des Angebots erfolgt ohne Kosten oder sonstige Verbindlichkeiten für den Auftraggeber.
Der Bieter hat das Leistungsverzeichnis vollständig auszufüllen. Nicht vollständig ausgefüllte Leistungsverzeichnisse können bei der Vergabe nicht berücksichtigt werden. Pauschalangebote sind nicht zulässig.

Die neuesten Richtlinien, Regeln, VOB, DIN-Vorschriften sowie die aktuelle EnEV sind einzuhalten bzw. zu beachten.
Die jeweiligen Herstellervorschriften der im LV beschriebenen, bzw. angebotenen Materialien und Produkte so- wie die dazugehörigen Technischen Merkblätter und Sicherheitsdatenblätter sind zu beachten.

Die Einzelpositionen verstehen sich inklusive Lieferung, Materialkosten und Einbau, soweit nichts anderes beschrieben.
Ferner sind einzukalkulieren:
- Leistungen und Nebenleistungen die sich für eine Pos. zwangsläufig ergeben z.B. erford. zusätzliche Maßnahmen bei Gefahr, etc., falls nicht gesondert ausgeschrieben. - Schützen vorhandener, sichtbarer Bauteile.
- Kontinuierliches Sauberhalten der Baustelle

Maßkontrollen am Bau sind durchzuführen. Auf evtl. Differenzen oder planerische Abweichungen ist der Architekt sofort aufmerksam zu machen. Massenänderungen und voraussichtliche Mehrkosten sind der Bauleitung umgehend vor Ausführung schriftlich per Mail anzuzeigen.

Der Auftragnehmer hat arbeitstäglich Bautagesberichte zu führen mit folgenden Angaben
- Zahl der am Tag anwesenden Mitarbeiter (Berufsbezeichnung und Namen z.B. Facharbeiter Müller).
- am Tag ausgeführte Arbeiten
- am Tag eingebautes/verwendetes Material
- Angaben zum Terminplan
- Angaben zum Wetter ( z.B. Regen, Frost etc.)
Die Berichte sind der Bauleitung arbeitstäglich spätestens wöchentlich zu mailen (hek@studioduktus.de)

Bei Nichteinhaltung werden strittige Punkte zu Gunsten des AG entschieden.

Stundenlohnarbeiten siehe besondere Hinweise am Ende des LVs. Stundenlohnarbeiten sind im Vorfeld anzumelden, ansonsten erfolgt keine Vergütung.

Der Auftragnehmer hat die Durchführung seiner Arbeiten nach Terminplan so vorzunehmen, dass ein reibungsloser Ablauf der Arbeiten gewährleistet ist.
Abweichungen vom Terminplan sind der Bauleitung sofort schriftlich mitzuteilen.

Anmelden von Bedenken:
Der Auftragnehmer hat vor Beginn seiner Arbeiten zu prüfen, ob die vorgesehene Ausführung sich für die Durchführung seiner Leistung eignet. In diesem Zuge ist auch die Leistung der Vorgewerke zu prüfen.
Bedenken sind dem Auftragnehmer unverzüglich schriftlich mitzuteilen.

Der Auftragnehmer hat dafür Sorge zu tragen, dass während der Ausführung seiner Leistungen immer mindestens ein fließend deutsch sprechender Mitarbeiter seiner Firma pro Gewerk auf der Baustelle anwesend ist.

Bestandteile des Angebots sind:
a) Die Allgemeinen Vertragsbedingungen für die Ausführung von Bauleistungen nach DIN und VOB/B, in jeweils neuester Fassung.
b)  Die Allgemeinen Technischen Vorschriften gem. DIN und VOB Teil C, in jeweils neuester Fassung.
c)  Formblätter
d)  Die Vorbemerkungen zum LV:
- die Allgemeinen Informationen
- die Allgemeinen Vertragsbedingungen
- die Allgemeinen Technischen Vorbemerkungen
- die Technischen Vorbemerkungen für die Einzelgewerke
e)  Das Leistungsverzeichnis
f)  Planunterlagen laut Planliste (separates Dokument)
g)  Bauzeitenplan (separates Dokument)
h)  Baugrundgutachten 21.02.2024 (Bericht 100-185-23); Geotop Berlin
i)  Statische Berechnung und Positionsplan; Weinhold Ingenieur GmbH
j)  Schallschutznachweis
k)  Brandschutznachweis
l)  Bauphysikalischer Nachweis

## Technische Vorbemerkungen - Sicherheits- und Baustelleneinrichtung
Mitgeltende Normen und Regeln

Allgemeines
Es gelten jeweils die Normen und Regeln in der zum Vertragsschluss gültigen Fassung einschließlich der Änderungen, Berichtigungen und Beiblätter.
Soweit in der Leistungsbeschreibung auf Technische Spezifikationen, z. B. nationale Normen, mit denen Europäische Normen umgesetzt werden, europäische technische Zulassungen, gemeinsame technische Spezifikationen, internationale Normen, Bezug genommen wird, werden auch ohne den ausdrücklichen Zusatz: „oder gleichwertig“, immer gleichwertige Technische Spezifikationen in Bezug genommen.

DIN 18920
Vegetationstechnik im Landschaftsbau - Schutz von Bäumen, Pflanzenbeständen und Vegetationsflächen bei Baumaßnahmen
DIN EN 61439-5; VDE 0660-600-5
Niederspannung-Schaltgerätekombinationen - Teil 5: Schaltgerätekombinationen in öffentlichen Energieverteilungsnetzen
BaustelleneinrVV HA
Technische Baubestimmungen; Baustelleneinrichtungen; Sicherheitsregeln für die Einrichtung und den Betrieb auf Baustellen
RSA 21
Richtlinien für die Sicherung von Arbeitsstellen an Straßen (RSA)
ASR
Technische Regeln für Arbeitsstätten (ASR)
ASR A5.2
Anforderungen an Arbeitsplätze und Verkehrswege auf Baustellen im Grenzbereich zum Straßenverkehr – Straßenbaustellen

Angaben zu Stoffen und Bauteilen
Baustromverteiler müssen mindestens der Schutzart IP 43, die ggf. dazu gehörenden Messeinrichtungen IP 54 entsprechen

Angaben zur Ausführung

Allgemeines
Baustelleneinrichtung auf Grasnarbe oder Humus ist nicht gestattet. Die Kronen- und Wurzelbereiche von Bäumen sind frei zu
halten. Das gilt auch für Materiallagerungen.

Vorhandene Grenzsteine und Vermessungsmarkierungen sind mit Beginn der Arbeiten im Zuge der Baustelleneinrichtung bis
zum Räumen der Baustelleneinrichtung zu sichern.

Vor Beginn der Arbeiten hat sich der Auftragnehmer über den Verlauf von Leitungen, Kabel usw. (unter- und überirdisch) zu
informieren. Notwendige Umlegungen sind rechtzeitig vom Auftragnehmer zu beantragen. Baustellen- und endgültige
Anschlüsse müssen grundsätzlich zugänglich bleiben und geschützt werden. Im Zweifel ist vom Auftragnehmer an den
Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:
Der Auftraggeber ist über den beabsichtigten Abbau der Baustelleneinrichtung oder von wesentlichen Teilen derselben zu informieren.

Beim Abbau der Baustelleneinrichtung ist zu beachten:
Nicht mehr benötigte Teile der Baustelleneinrichtung sind unverzüglich zu entfernen.

Beim Abbau der Baustelleneinrichtung ist zu beachten:
Nach Abbau der Baustelleneinrichtung sind das dafür benötigte Gelände bzw. die genutzten baulichen Anlagen und Gebäude in den ursprünglichen Zustand zu versetzen, soweit technisch möglich und falls nichts anderes vereinbart ist.
Werden öffentliche Flächen über das vorgesehene Maß hinaus (zeitlich oder räumlich) auf Veranlassung des Auftragnehmers in Anspruch genommen, hat dieser die entsprechende Abstimmung mit den Behörden vorzunehmen (z.B. Sondernutzungserlaubnis nach StVO) und die erhöhten Gebühren zu tragen.

Verkehrssicherung
Bitte beachten Sie, dass für Verkehrssicherungsmaßnahmen die ATV DIN 18329 „Verkehrssicherungsarbeiten“ gilt.

Angaben zur Abrechnung
In den Preis einzurechnen sind die Gebühren im Zusammenhang mit der beschriebenen Baustelleneinrichtung, soweit sie nicht sowieso vom Auftragnehmer zu tragen sind.

Sonstige Angaben
Für die angebotenen Leistungen übernimmt der Auftragnehmer die Verpflichtung zur Vollständigkeit; d. h. Leistungen und Nebenleistungen, die sich bei den Positionen zwangsläufig ergeben, sind immer einzukalkulieren, auch wenn sie in der Leistungsbeschreibung nicht ausdrücklich erwähnt sind.

Folgende Ausführungszeichnungen sind der Leistungsbeschreibung beigefügt: siehe Allgemeine Technische Vorbemerkungen

## Technische Vorbemerkungen - Erdarbeiten
Mitgeltende Normen und Regeln

Allgemeines

Es gelten jeweils die Normen und Regeln in der zum Vertragsschluss gültigen Fassung einschließlich der Änderungen, Berichtigungen und Beiblätter.
Soweit in der Leistungsbeschreibung auf Technische Spezifikationen, z. B. nationale Normen, mit denen Europäische Normen umgesetzt werden, europäische technische Zulassungen, gemeinsame technische Spezifikationen, internationale Normen, Bezug genommen wird, werden auch ohne den ausdrücklichen Zusatz: „oder gleichwertig“, immer gleichwertige Technische Spezifikationen in Bezug genommen.
DIN 18127
Baugrund - Untersuchung von Bodenproben - Proctorversuch
DIN EN ISO 22476-2
Geotechnische Erkundung und Untersuchung - Felduntersuchungen - Teil 2: Rammsondierungen
DVGW GW 315
Hinweise für Maßnahmen zum Schutz von Versorgungsanlagen bei Bauarbeiten Herausgeber: Deutsche Vereinigung des Gas- und Wasserfaches e.V.
FGSV 516
Merkblatt für die Verdichtung des Untergrundes und Unterbaues im Straßenbau Herausgeber: Forschungsgesellschaft für Straßen- und Verkehrswesen
FGSV 526
Merkblatt über den Einfluss der Hinterfüllung auf Bauwerke Herausgeber: Forschungsgesellschaft für Straßen- und Verkehrswesen
FGSV 535
M Geok E - Merkblatt über die Anwendung von Geokunststoffen im Erdbau des Straßenbaues mit den Checklisten für die Anwendung von Geokunststoffen im Erdbau des Straßenbaues (C Geok E) Herausgeber: Forschungsgesellschaft für Straßen- und Verkehrswesen
FGSV 551
Merkblatt für Bodenverfestigungen und Bodenverbesserungen mit Bindemitteln Herausgeber: Forschungsgesellschaft für Straßen- und Verkehrswesen
RAL-RG 501/2
Aufbereitung zur Wiederverwendung kontaminierter Böden und Bauteile - Gütesicherung

Angaben zur Baustelle
siehe Baubeschreibung / -maßnahmen, ZTV und ATV

Baugrund
Art und Beschaffenheit der zu bearbeitenden Fläche: siehe Baugrundgutachten vom 21.02.2024, GEOTOP GbR.
Die Bepflanzungen und Bäume sind vor Beschädigungen zu schützen, sofern nicht im Leistungsverzeichnis deren Beseitigung vorgegeben wird.

Nachbarschaft und Umgebung
Im unmittelbaren Einflussbereich der Arbeiten sind benachbarte Bauwerke vorhanden. Art der Bauwerke: Schulgebäude

Angaben zu Stoffen und Bauteilen
Das auf der Baustelle anfallende und nicht zum Verfüllen benötigte Aushubmaterial ist vom Auftragnehmer auf eine Deponie seiner Wahl abzutransportieren, sofern im Leistungsverzeichnis nichts anderes angegeben ist.
Wird vom Auftraggeber eine Kippe als Zwischenlager oder Deponie vorgegeben, so ist das für die Angebotsabgabe verbindlich. Im Zuge der Bauausführung kann etwas anderes vereinbart werden.
Falls das Leistungsverzeichnis keine Festlegung enthält, ist über wieder verwertbares Aushubmaterial (z.B. Humus, Kies, Sand, Lehm, Natursteinmaterial) vor der Verfügung eine Vereinbarung zu treffen.

Angaben zur Ausführung
Allgemeines
Die nach ATV DIN 18299 Abschnitt 4.1.11 durch den Auftragnehmer zu beseitigenden Verunreinigungen beziehen sich auch auf die Verunreinigung der öffentlichen Verkehrswege durch Fahrzeuge und Maschinen des Auftragnehmers oder seiner Subunternehmer. Solche Verunreinigungen sind durch geeignete Maßnahmen möglichst zu vermeiden. Trotzdem auftretende Verunreinigungen sind so rechtzeitig zu beseitigen, dass durch sie keine Gefährdung des öffentlichen Verkehrs entstehen kann.
Der Auftragnehmer hat eine eventuell erforderliche Aufgrabungserlaubnis der Rechtsträger einzuholen.
Weil die Lage vorhandener Leitungen, Kabel, Dräne, Kanäle, Vermarkungen, Hindernisse und sonstiger Hindernisse vor der Ausführung der Arbeiten nicht angegebene werden kann, hat der Auftragnehmer das Vorhandensein und die Lage entsprechend Abschnitt 3 der ATV zu erkunden.
Diese Besondere Leistung ist in die Angebotspreise einzurechnen.
Falls erforderlich, ist das vorhandene Gelände vor Ausführung der Arbeiten gemeinsam von Auftragnehmer und Auftraggeber im Hinblick auf Lage und Höhe zu vermessen und das Ergebnis im Protokoll festzuhalten.

Erdarbeiten
Grasnarben und Oberbodenaushub sind nach Absprache mit dem Auftraggeber an geeigneter Stelle und auf geeigneter Lagerfläche getrennt zu lagern.
Auf der Baustelle wieder benötigter Oberboden ist in trapezförmigen Mieten, Höhe max. 1,50 m, zu lagern; die Böschungen sind abzugleichen.
Werden beim Aushub von der Leistungsbeschreibung abweichende Bodenverhältnisse angetroffen oder treten Umstände ein, durch die die vorgeschriebenen Aushubarbeiten nicht durchgeführt werden können, ist umgehend die Bauleitung zu verständigen.
Bei Auftreten von bindigem Boden im Bereich oberhalb der Gründungssohle ist vom Auftragnehmer rechtzeitig die Bauleitung zu verständigen und zu klären zunächst, ob eine Schutzschicht über der Gründungssohle verbleiben soll, wenn eine solche nicht bereits in der Leistungsbeschreibung gefordert worden ist. Ein Aufweichen der geplanten Gründungssohle, auch durch Niederschläge, ist unbedingt zu vermeiden.
Zur Herstellung des Planums der Baugrubensohle in homogenen bindigen Böden sind zur Vermeidung von Auflockerung glatte Baggerschaufeln zu verwenden.
Hat der Auftragnehmer die Lockerung des Bodens im Bereich der Gründungssohle zu vertreten, besteht für ihn kein Anspruch auf Vergütung für das Wiederherstellen der ursprünglichen Lagerungsdichte.
Bei feuchten bindigen Böden darf das Planum nicht nachträglich verdichtet werden, um ein Aufweichen zu vermeiden.
Entwässerungsmaßnahmen, zu denen der Auftragnehmer gemäß ATV DIN 18300 oder Vertrag verpflichtet ist, sind so auszuführen, dass der Baugrund und der zum Einbau bestimmte Boden nicht unzulässig durchfeuchtet wird. Werden die notwendigen zwischenzeitlichen Entwässerungsmaßnahmen unterlassen oder unsachgemäß ausgeführt oder werden die planmäßig herzustellenden Entwässerungsanlagen nicht rechtzeitig hergestellt, darf dadurch unbrauchbar gewordener Boden nicht verwendet werden und ist ggf. auszutauschen.
Bei Erdarbeiten in unmittelbarer Nähe von Bauwerken, Grenzbebauungen, Leitungen, Kabeln, Dränagen und Kanälen ist die Bauleitung sofort zu verständigen, wenn andere Verhältnisse angetroffen werden, als aus den Bestandsplänen zu ersehen ist. Von dieser Forderung wird auch nicht abgesehen, wenn die Situation vom Statik-Büro alternativ vorgesehen oder in Augenschein genommen worden ist.
Werden vorhandene Leitungen beschädigt, hat der Auftragnehmer sofort das zuständige Versorgungsunternehmen sowie die Bauleitung des Auftraggebers zu verständigen.
Bei Erdbauwerken und Hinterfüllungen ist darauf zu achten, dass der für den vorgesehenen Verwendungszweck geeignete Boden oder Fels eingebaut wird. Bestehen berechtigte Zweifel an der Verdichtungsfähigkeit von durch den Auftraggeber vorgegebenem Material, ist der Auftraggeber oder dessen Bauleiter zu informieren.
Kies- und Sandmaterial, das beim Aushub der Rohrleitungsgräben gewonnen wird und sich zur Auf- und Hinterfüllung der Rohrleitungen eignet, ist seitlich zur Wiederverwendung zu lagern.
Das Verdichten der Rohrleitungsauffüllungen und Hinterfüllungen durch Einschlämmen ist grundsätzlich nicht zulässig.
Der Auftragnehmer ist verpflichtet, vor Verfüllung von Bauwerken zu prüfen, ob der zu verfüllende Raum frei von Bauschutt, Müll u. dgl. ist. Trifft das nicht zu, ist der Auftraggeber unverzüglich zu verständigen.

Rohrgrabenverfüllung
Für Rohrleitungen ist ohne besondere Vergütung die Oberfläche der Sohle von Abtrag und Auffüllung mit folgenden max. zulässigen Abmaßen herzustellen: Rohplanum +/- 5,0 cm, Feinplanum +/- 2,5 cm. Unter den Rohrleitungen ist das Feinplanum so genau herzustellen, dass das geforderte Gefälle der Leitungen erreicht wird.
Rohrendungen sind während der Bauzeit gegen das Eindringen von Erde und Fremdkörpern zu sichern.

Angaben zur Abrechnung
Nach ATV DIN 18299 ist der Abrechnung nach Zeichnung Vorrang zu geben. Wenn trotzdem nach örtlichem Aufmaß abgerechnet wird, sind auch hierbei die vereinbarten Sollmaße Grundlage der Abrechnung. Abweichungen hiervon werden nur in den Fällen bei der Abrechnung berücksichtigt, in denen die Abweichung von den Sollmaßen mit dem Auftraggeber oder seinem Objektüberwacher vereinbart oder von diesen angeordnet worden sind. Wenn eine solche Abweichung aufgrund der örtlichen Verhältnisse zwingend erforderlich werden, hat der Auftragnehmer den Auftraggeber unverzüglich darüber zu informieren und die Maßabweichung zu vereinbaren.
Im Leistungsverzeichnis aufgeführte Handschachtung wird nur für solche Leistungen vergütet, bei denen aus objektiven Gründen kein Bagger (auch kein Kleinbagger) eingesetzt werden kann (Engstellen, Leitungskreuzungen, Suchschachtung, Querschläge u.ä.).
Durch Verschulden des Auftragnehmers zu viel abgefahrene oder ausgehobene Aushubmassen sind durch gleichwertige Massen zu ersetzen.
Eine Vergütung dafür erfolgt nicht.
Durch unsachgemäßen Verbau, unzureichende Böschungen oder durch Witterungseinflüsse, mit denen im Allgemeinen zu rechnen ist, entstandene Mehrarbeiten werden nicht vergütet.

Sonstige Angaben
Für die angebotenen Leistungen übernimmt der Auftragnehmer die Verpflichtung zur Vollständigkeit; d. h. Leistungen und Nebenleistungen, die sich bei den Positionen zwangsläufig ergeben, sind immer einzukalkulieren, auch wenn sie in der Leistungsbeschreibung nicht ausdrücklich erwähnt sind.
Folgende Ausführungszeichnungen sind der Leistungsbeschreibung beigefügt: siehe Allgemeine Technische Vorbemerkungen.

## Technische Vorbemerkungen - Abbrucharbeiten
Mitgeltende Normen und Regeln

Allgemeines
Es gelten jeweils die Normen und Regeln in der zum Vertragsschluss gültigen Fassung einschließlich der Änderungen, Berichtigungen und Beiblätter.
Soweit in der Leistungsbeschreibung auf Technische Spezifikationen, z. B. nationale Normen, mit denen Europäische Normen umgesetzt werden, europäische technische Zulassungen, gemeinsame technische Spezifikationen, internationale Normen, Bezug genommen wird, werden auch ohne den ausdrücklichen Zusatz: „oder gleichwertig“, immer gleichwertige Technische Spezifikationen in Bezug genommen.
DGUV Information 201-012
Verfahren mit geringer Exposition gegenüber Asbest bei Abbruch-, Sanierungs- und Instandhaltungsarbeiten
Herausgeber: Deutsche Gesetzliche Unfallversicherung (DGUV) (bisher: BGI 664)
DGUV Information 201-013
Abbrucharbeiten
Herausgeber: Deutsche Gesetzliche Unfallversicherung (DGUV) (bisher: BGI 665)

Angaben zur Baustelle
siehe Baubeschreibung / -maßnahmen, ZTV und ATV

Angaben zu Stoffen und Bauteilen
Die Vorschriften über die Entsorgung von Sondermüll und Sonderabfall sowie Reststoffverwertung und örtlich festgelegte Maßnahmen für Recycling sind einzuhalten. Das Eingraben oder Verbrennen auf der Baustelle ist grundsätzlich untersagt.
Schutt-Container sind zur Vermeidung von Staub mit Planen dicht abzudecken; bei Bedarf ist ein Netzmittel zu verwenden.
Bauschutt und andere Bauabfälle sind vor der Abfuhr gemäß den Deponieklassen bzw. Abfallschlüsseln der AVV zu separieren, getrennt abzufahren und zu entsorgen. Das Entsorgen ist in geeignete, auf der Baustelle lagernde Abfalltransportbehälter des Auftragnehmers zulässig. Es obliegt in diesem Fall dem jeweiligen Auftragnehmer selber dafür zu sorgen, dass keine Unbefugten Abfälle in diese Behälter füllen.
Die elektronische Nachweisführung für gefährliche und nicht gefährliche Abfallstoffe hat über ZEDAL zu erfolgen. Bei nicht gefährlichen Abfallstoffen hat die Dokumentation gem. Gewerbeabfallverordnung (GewAbfV) zu erfolgen.

Angaben zur Ausführung

Allgemeines
Gefahrbereiche bei Abbrucharbeiten auf der Baustelle sind abzusperren und zu kennzeichnen. Entstehen dadurch Behinderungen für andere Unternehmer oder Dritte, sind der Zeitraum der Absperrung sowie alternative Maßnahmen mit der Bauleitung abzustimmen.
Vor Ausführungsbeginn hat der Auftragnehmer mit dem Auftraggeber festzulegen, wo das erforderliche Gerät, Schutt, Container und dergleichen auf der Baustelle gelagert werden kann, um gegenseitige Störungen der am Bau beteiligten Handwerker während der Bauausführung zu vermeiden.
Die nach ATV DIN 18299 Abschnitt 4.1.11 durch den Auftragnehmer zu beseitigenden Verunreinigungen beziehen sich auch auf die Verunreinigung der öffentlichen Verkehrswege durch Fahrzeuge und Maschinen des Auftragnehmers oder seiner Subunternehmer. Solche Verunreinigungen sind durch geeignete Maßnahmen möglichst zu vermeiden. Trotzdem auftretende Verunreinigungen sind so rechtzeitig zu beseitigen, dass durch sie keine Gefährdung des öffentlichen Verkehrs entstehen kann.
Der Auftragnehmer hat eine eventuell erforderliche Aufgrabungserlaubnis der Rechtsträger einzuholen.
Der Auftraggeber sorgt für die Medienfreiheit der in den Gebäuden oder baulichen Anlagen vorhandenen Leitungen für Strom, Wasser, Gas und anderer Medien.
Der Auftragnehmer hat vor Baubeginn und auch ständig während der Durchführung die tatsächliche Medienfreiheit zu kontrollieren und Mängel oder Behinderungen unverzüglich anzuzeigen.
Die Abbrucharbeiten sind mit größter Sorgfalt durchzuführen. Die Standsicherheit darf hierbei zu keiner Zeit beeinträchtigt werden. Zeigen sich trotz sorgfältigem Abbruch Risse, Setzungen etc., ist unverzüglich der Auftraggeber zu benachrichtigen. Für den weiteren Verlauf der Arbeiten sind mit dem Auftraggeber umgehend gesondert Vereinbarungen zu treffen.
Erforderliche Schutzmaßnahmen für Altbausubstanz, Nachbargrundstücke, Umwelt und Verkehr sind vom Bieter in Abhängigkeit von der von ihm vorgesehenen technologischen Lösung bei Angebotsabgabe darzulegen, sofern sie nicht mit den angebotenen Preisen abgegolten sind.
Vor Beginn der Abbrucharbeiten ist über den Zustand der benachbarten Grundstücke, Bauwerke und Verkehrswege gemeinsam mit dem Auftraggeber ein Zustandsprotokoll zu erstellen. Dabei erkannte Schäden sind zu fotografieren und zu dokumentieren.
Der Auftraggeber lässt rechtzeitig vor Beginn der Abbrucharbeiten ein Beweissicherungsverfahren durchführen.
Unter Denkmalschutz stehende Gebäudeteile sind entsprechend den Auflagen der Behörden zu behandeln.
Gut erhaltene oder erhaltungswürdige Bauteile sind vor Beginn der Abbrucharbeiten mit dem Auftraggeber bei einer Baubegehung festzulegen. Diese Bauteile sind sorgfältig vor Beschädigung zu schützen, im Falle einer im Zuge der Arbeiten notwendigen Entfernung sind solche Bauteile vorsichtig zu demontieren, abzubrechen oder anderweitig zu entfernen. Diese Bauteile sind zu sichern und fachgerecht zur späteren Wiederverwendung nach Angabe des Auftraggebers zwischenzulagern.
Bauteile, die nach der Durchführung von Renovierungsmaßnahmen wieder ihren ursprünglichen Aufbau erhalten, z. B. Fachwerk, Holzbalkendecken und dergleichen, sind beim Abbruch in ihrem Aufbauschema zu fotografieren und zu dokumentieren. Diese Unterlagen sind dem Auftraggeber jeweils spätestens nach Abschluss der entsprechenden Abbrucharbeiten zu übergeben.
Bei der Entfernung von Putzflächen oder Teilen von diesen sind die Putzanschlüsse zu den zu erhaltenden Bauteilen, Durchbrüchen und dergleichen durch sauberes Beschneiden der Ränder herzustellen.
Werden bei den Arbeiten kontaminierte oder asbesthaltige Materialien angetroffen, so ist der Auftraggeber unverzüglich zu verständigen. Diese Verpflichtung gilt auch im Verdachtsfall.
Bauschutt ist über geschlossene Schuttrutschen abzuwerfen. Das direkte Abwerfen ist nicht gestattet.
In bewohnten Gebieten dürfen nur schallarme Kompressoren (Schrauben- oder Rotationskompressoren) eingesetzt werden.
Beim Abbruch von Mineralfaserdämmstoffen sind Stäube zu vermeiden. Das Kehren ist untersagt. Für eine ausreichende Bindung durch Feuchtigkeit ist zu sorgen.
Das Lagern von Druckgasflaschen in Kellerräumen, Treppenhäusern, Durchgängen und Durchfahrten ist untersagt. Bei Arbeiten mit brennbaren Gasen muss ein Feuerlöscher, tragbar, nach DIN EN 3 vorhanden sein.
Vor Brennschneidearbeiten an Steig- und Fallleitungen muss sich der Auftragnehmer wegen der Gefahr ablaufender Schweißperlen über Verlauf und Zustand der Leitungen informieren.
Bei Brennschneidearbeiten oder sonstigen funkenerzeugenden Arbeiten, z. B. auch Trennarbeiten mit Trennscheiben, in der Nähe von Bauteilen der Baustoffklasse B2 bzw. B3 nach DIN 4102 Teil 1 sind geeignete Brandschutzmaßnahmen vom Auftragnehmer zu treffen.
Bei funkenerzeugenden Arbeiten, z. B. Trennarbeiten mit Trennscheiben und Brennschneidearbeiten, in der Nähe zu erhaltener Bauteile sind Glasflächen, glasierte Keramikoberflächen und andere durch den Funkenflug gefährdete Oberflächen abzudecken.
Zur Abwicklung des Bauvorhabens ist die Zusammenarbeit mit anderen Gewerken erforderlich. Deshalb sind in Absprache mit der Bauleitung die technischen Bedingungen und Zeitabläufe der betroffenen Roh- und Ausbaugewerke zu beachten. Fertiggestellte Bereiche sind dem nachfolgenden Gewerk besenrein zur Verfügung zu stellen.
Der Auftragnehmer hat die erforderlichen Maßnahmen zum Schutz vor Winterschäden zu treffen. Dazu gehört auch die ggf. erforderliche Kontrolle der Baustelle, insbesondere der Schutz der Messeinrichtungen unabhängig von deren Rechtsträgerschaft.
Weil die Lage vorhandener Leitungen, Kabel, Dräne, Kanäle, Vermarkungen, Hindernisse und sonstiger Hindernisse vor der Ausführung der Arbeiten nicht angegeben werden kann, hat der Auftragnehmer das Vorhandensein und die Lage entsprechend Abschnitt 3 der ATV zu erkunden. Diese Besondere Leistung ist in die Angebotspreise einzurechnen.

Verkehrssicherung
Gefahrbereiche bei Abbrucharbeiten im Umfeld der Baustelle sind abzusperren und zu kennzeichnen.
Bitte beachten Sie, dass für Verkehrssicherungsmaßnahmen jetzt neu die ATV DIN 18329 „Verkehrssicherungsarbeiten“ gilt.
Der Auftragnehmer hat einen Verantwortlichen für die Verkehrssicherung mit Angabe der Eignung und Qualifikation zu benennen.
Zur Verkehrssicherung der Baustelle gehört auch die laufende Kontrolle der Sicherungseinrichtungen. Die zeitlichen Abstände der Kontrollen richten sich nach den örtlichen Gegebenheiten.
Verkehrsbeschränkungen, die nur während der Arbeitszeit notwendig sind, müssen in der übrigen Zeit aufgehoben werden (Beseitigen oder Ungültigmachen von Verkehrszeichen). Es sind maximal drei Schilder oder zwei Vorschriftszeichen an einem Pfosten zulässig.
Verkehrs- und Streckenverbote sollen möglichst nur in Kombination mit Gefahrenzeichen aufgestellt werden, damit das Aufstellen von Zeichen zur Beendigung des Streckenverbotes (Zeichen 278 bis 282 StVO) vermieden werden kann.
Freistehende oder nicht gesicherte Batterien für Warnleuchten sind nicht zulässig. Transportable Lichtsignalanlagen müssen die gleiche verkehrstechnische Sicherheit wie stationäre Anlagen aufweisen.
Vor dem rechtzeitigen Aufstellen von Beschilderungen für Halteverbote sind aus Beweisgründen die Kennzeichen der im Bereich parkenden Fahrzeuge zu protokollieren.
Aufgrabungen, Baugruben und Gräben im Bereich von Flächen des Fahrzeugverkehrs sind in ausreichendem Abstand zu sichern.
Rot-weiße Warnbänder (Flatterbänder) dürfen nur als zusätzliche optische Sicherung und nur außerhalb von Fahrbahnen im öffentlichen Raum angebracht werden.

Angaben zur Abrechnung
Die Abrechnungsmengen von Leistungen, die nach der Masse abzurechnen sind, sind durch Wiegen auf einer amtlich zugelassenen Waage zu ermitteln und durch amtlichen Wiegeschein zu belegen, sofern im Leistungstext nicht das Ermitteln der Masse durch Berechnung vorgegeben ist.

Sonstige Angaben
Der Auftragnehmer hat dafür Sorge zu tragen, dass während der Ausführung seiner Leistungen immer mindestens ein fließend deutsch sprechender Mitarbeiter seiner Firma auf der Baustelle anwesend ist. Zu den auf der Baustelle vorzuhaltenden Ausführungsunterlagen zählt neben den Ausführungsplänen auch eine Ausfertigung dieser Leistungsbeschreibung.
Für die angebotenen Leistungen übernimmt der Auftragnehmer die Verpflichtung zur Vollständigkeit; d. h. Leistungen und Nebenleistungen, die sich bei den Positionen zwangsläufig ergeben, sind immer einzukalkulieren, auch wenn sie in der Leistungsbeschreibung nicht ausdrücklich erwähnt sind.
Folgende Ausführungszeichnungen sind der Leistungsbeschreibung beigefügt: siehe Allgemeine Technische Vorbemerkungen.

## Technische Vorbemerkungen - Betonarbeiten
Mitgeltende Normen und Regeln

Allgemeines
Es gelten jeweils die Normen und Regeln in der zum Vertragsschluss gültigen Fassung einschließlich der Änderungen, Berichtigungen und Beiblätter.
Soweit in der Leistungsbeschreibung auf Technische Spezifikationen, z. B. nationale Normen, mit denen Euro- päische Normen umgesetzt werden, europäische technische Zulassungen, gemeinsame technische Spezifikatio- nen, internationale Normen, Bezug genommen wird, werden auch ohne den ausdrücklichen Zusatz: „oder gleich- wertig“, immer gleichwertige Technische Spezifikationen in Bezug genommen.

DIN 4109-1
Schallschutz im Hochbau - Teil 1: Mindestanforderungen
DIN 4109-2
Schallschutz im Hochbau - Teil 2: Rechnerische Nachweise der Erfüllung der Anforderungen
DIN 4123
Ausschachtungen, Gründungen und Unterfangungen im Bereich bestehender Gebäude
DIN 4235
Normenreihe Teil 1 bis Teil 5: Verdichten von Beton durch Rütteln
DIN 7865-1
Elastomer-Fugenbänder zur Abdichtung von Fugen in Beton - Teil 1: Formen und Maße
DIN 7865-2
Elastomer-Fugenbänder zur Abdichtung in Beton - Teil 2: Werkstoff-Anforderungen und Prüfung
DIN 18197
Abdichten von Fugen in Beton mit Fugenbändern
DIN 18217
Betonflächen und Schalungshaut
DIN 18218
Frischbetondruck auf lotrechte Schalungen
DIN 18540
Abdichten von Außenwandfugen im Hochbau mit Fugendichtstoffen
DIN 18541-1
Fugenbänder aus thermoplastischen Kunststoffen zur Abdichtung von Fugen in Beton - Teil 1: Begriffe, Formen, Maße, Kennzeichnung
DIN 18541-2
Fugenbänder aus thermoplastischen Kunststoffen zur Abdichtung von Fugen in Beton - Teil 2: Anforderungen an die Werkstoffe, Prüfung und Überwachung
DIN EN 822
Wärmedämmstoffe für das Bauwesen - Bestimmung der Länge und Breite
DIN EN 823
Wärmedämmstoffe für das Bauwesen - Bestimmung der Dicke
DIN EN 824
Wärmedämmstoffe für das Bauwesen - Bestimmung der Rechtwinkligkeit
DIN EN 826
Wärmedämmstoffe für das Bauwesen - Bestimmung des Verhaltens bei Druckbeanspruchung
DIN EN 1051-2
Glas im Bauwesen - Glassteine und Betongläser - Teil 2: Konformitätsbewertung/Produktnorm
DIN EN 1168
Betonfertigteile - Hohlplatten
DIN EN 1602
Wärmedämmstoffe für das Bauwesen - Bestimmung der Rohdichte
DIN EN 1607
Wärmedämmstoffe für das Bauwesen - Bestimmung der Zugfestigkeit senkrecht zur Plattenebene
DIN EN 10088-1
Nichtrostende Stähle - Teil 1: Verzeichnis der nichtrostenden Stähle
DIN EN 12089
Wärmedämmstoffe für das Bauwesen - Bestimmung des Verhaltens bei Biegebeanspruchung
DIN EN 12620
Gesteinskörnungen für Beton
DIN EN 13162
Wärmedämmstoffe für Gebäude - Werkmäßig hergestellte Produkte aus Mineralwolle (MW) - Spezifikation
DIN EN 13163
Wärmedämmstoffe für Gebäude - Werkmäßig hergestellte Produkte aus expandiertem Polystyrol (EPS) - Spezifikation
DIN EN 13164
Wärmedämmstoffe für Gebäude - Werkmäßig hergestellte Produkte aus extrudiertem Polystyrolschaum (XPS) - Spezifikation
DIN EN 13165
Wärmedämmstoffe für Gebäude - Werkmäßig hergestellte Produkte aus Polyurethan-Hartschaum (PUR) - Spezifikation
DIN EN 13166
Wärmedämmstoffe für Gebäude - Werkmäßig hergestellte Produkte aus Phenolharzhartschaum (PF) - Spezifikation
DIN EN 13167
Wärmedämmstoffe für Gebäude - Werkmäßig hergestellte Produkte aus Schaumglas (CG) - Spezifikation
DIN EN 13168
Wärmedämmstoffe für Gebäude - Werkmäßig hergestellte Produkte aus Holzwolle (WW) - Spezifikation
DIN EN 13169
Wärmedämmstoffe für Gebäude - Werkmäßig hergestellte Produkte aus Blähperlit (EPB) - Spezifikation
DIN EN 13171
Wärmedämmstoffe für Gebäude - Werkmäßig hergestellte Produkte aus Holzfasern (WF) - Spezifikation
DIN EN 13747
Betonfertigteile - Deckenplatten mit Ortbetonergänzung
DIN EN 14199
Ausführung von Arbeiten im Spezialtiefbau - Mikropfähle
DIN EN 14844
Betonfertigteile - Hohlkastenelemente
DIN EN 15037-1
Betonfertigteile - Balkendecken mit Zwischenbauteilen - Teil 1: Balken
DIN EN 15037-3
Betonfertigteile - Balkendecken mit Zwischenbauteilen - Teil 3: Keramische Zwischenbauteile
DIN EN 15037-4
Betonfertigteile - Balkendecken mit Zwischenbauteilen - Teil 4: Zwischenbauteile aus Polystyrolhartschaum
DIN EN 15037-5
Betonfertigteile - Balkendecken mit Zwischenbauteilen - Teil 5: Leichte Zwischenbauteile für einfache Schalun- gen
DIN EN 15191
Betonfertigteile - Klassifizierung der Leistungseigenschaften von Glasfaserbeton
DIN EN 15258
Betonfertigteile - Stützwandelemente
DIN EN 15564
Betonfertigteile - Kunstharzbeton - Anforderungen und Prüfverfahren
DAfStb-Richtlinie
Richtlinie für Beton mit verlängerter Verarbeitbarkeitszeit (Verzögerter Beton); Eignungsprüfung, Herstellung, Verarbeitung und Nachbehandlung.
Herausgeber: Deutscher Ausschuss für Stahlbeton (DAfStb)
DAfStb-Richtlinie
Richtlinie Vorbeugende Maßnahmen gegen schädigende Alkalireaktion im Beton (Alkali-Richtlinie) Herausgeber: Deutscher Ausschuss für Stahlbeton (DAfStb)
DAfStb-Richtlinie
Richtlinie Beton nach DIN EN 206-1 und DIN 1045-2 mit rezyklierten Gesteinskörnungen nach DIN EN 12620 Herausgeber: Deutscher Ausschuss für Stahlbeton (DAfStb)
DAfStb-Richtlinie
Richtlinie für die Herstellung und Verwendung von Trockenbeton und Trockenmörtel (Trockenbetonrichtlinie) Herausgeber: Deutscher Ausschuss für Stahlbeton (DAfStb)
DAfStb-Richtlinie
Richtlinie Selbstverdichtender Beton (SVB-Richtlinie) Herausgeber: Deutscher Ausschuss für Stahlbeton (DAfStb)
DAfStb-Richtlinie
Richtlinie Wasserundurchlässige Bauwerke aus Beton (WU-Richtlinie) Herausgeber: Deutscher Ausschuss für Stahlbeton (DAfStb)
DAfStb-Richtlinie
Richtlinie Massige Bauteile aus Beton
Herausgeber: Deutscher Ausschuss für Stahlbeton (DAfStb)
DAfStb-Richtlinie
Richtlinie Herstellung und Verwendung von zementgebundenem Vergussbeton und Vergussmörtel Herausgeber: Deutscher Ausschuss für Stahlbeton (DAfStb)
DAfStb-Richtlinie
Richtlinie für Herstellung von Beton unter Verwendung von Restwasser, Restbeton und Restmörtel Herausgeber: Deutscher Ausschuss für Stahlbeton (DAfStb)
DAfStb-Richtlinie
Richtlinie Stahlfaserbeton
Herausgeber: Deutscher Ausschuss für Stahlbeton (DAfStb)
DAfStb-Richtlinie
Richtlinie für Schutz und Instandsetzung von Betonbauteilen Herausgeber: Deutscher Ausschuss für Stahlbeton (DAfStb)
DAfStb-Richtlinie
Richtlinie für Beton mit verlängerter Verarbeitbarkeitszeit (Verzögerter Beton) Herausgeber: Deutscher Ausschuss für Stahlbeton (DAfStb)
DAfStb-Richtlinie
Richtlinie Qualität der Bewehrung – Ergänzende Festlegungen zur Weiterverarbeitung von Betonstahl und zum Einbau der Bewehrung
Herausgeber: Deutscher Ausschuss für Stahlbeton (DAfStb)
DAfStb-Richtlinie
Richtlinie Verstärken von Betonbauteilen mit geklebter Bewehrung Herausgeber: Deutscher Ausschuss für Stahlbeton (DAfStb)
DAfStb-Richtlinie
Richtlinie Wärmebehandlung von Beton
Herausgeber: Deutscher Ausschuss für Stahlbeton (DAfStb)
DBV-Merkblatt
Sichtbeton
Herausgeber: Deutscher Beton- und Bautechnik-Verein e.V. (DBV)
DBV-Merkblatt
Abstandhalter nach EC2
Herausgeber: Deutscher Beton- und Bautechnik-Verein e.V. (DBV)
DBV-Merkblatt
Unterstützungen nach EC2
Herausgeber: Deutscher Beton- und Bautechnik-Verein e.V. (DBV)
DBV-Merkblatt
Rückbiegen von Betonstahl und Anforderungen an Verwahrkästen nach EC2 Herausgeber: Deutscher Beton- und Bautechnik-Verein e.V. (DBV)
DBV Merkblatt
Betondeckung und Bewehrung nach EC2
Herausgeber: Deutscher Beton- und Bautechnik-Verein e.V. (DBV)
DBV-Merkblatt
Betonierbarkeit von Bauteilen aus Beton und Stahlbeton - Planungs- und Ausführungsempfehlungen für den Betoneinbau
Herausgeber: Deutscher Beton- und Bautechnik-Verein e.V. (DBV)
DBV-Merkblatt
Injektionsschlauchsysteme und quellfähige Einlagen für Arbeitsfugen Herausgeber: Deutscher Beton- und Bautechnik-Verein e.V. (DBV)
DBV-Merkblatt
Bauen im Bestand – Beton und Betonstahl
Herausgeber: Deutscher Beton- und Bautechnik-Verein e.V. (DBV)
DBV-Merkblatt
Begrenzung der Rissbildung im Stahlbeton- und Spannbetonbau Herausgeber: Deutscher Beton- und Bautechnik-Verein e.V. (DBV)
DBV-Merkblatt
Betonieren im Winter
Herausgeber: Deutscher Beton- und Bautechnik-Verein e.V. (DBV)
DBV-Merkblatt
Betonschalungen und Ausschalfristen
Herausgeber: Deutscher Beton- und Bautechnik-Verein e.V. (DBV)
DBV-Merkblatt
Gleitbauverfahren
Herausgeber: Deutscher Beton- und Bautechnik-Verein e.V. (DBV)
DBV-Merkblatt
Hochdruckwasserstrahltechnik im Betonbau
Herausgeber: Deutscher Beton- und Bautechnik-Verein e.V. (DBV)
DBV-Merkblatt
Hochfester Beton
Herausgeber: Deutscher Beton- und Bautechnik-Verein e.V. (DBV)
DBV-Merkblatt
Nicht geschalte Betonoberfläche
Herausgeber: Deutscher Beton- und Bautechnik-Verein e.V. (DBV)
IVD-Merkblatt Nr. 27:
Abdichten von Anschluss- und Bewegungsfugen an der Fassade mit spritzbaren Dichtstoffen Herausgeber: Industrieverband Dichtstoffe e.V. (IVD)
IVD-Merkblatt Nr. 28:
Sanierung von defekten Fugenabdichtungen an der Fassade Herausgeber: Industrieverband Dichtstoffe e.V. (IVD)
MB 866
Merkblatt 866: Nichtrostender Betonstahl Herausgeber: Informationsstelle Edelstahl Rostfrei
Porenbetonbericht 5
Berechnung und Ausführung von Dachscheiben aus Porenbetonplatten Herausgeber: Bundesverband Porenbeton
Porenbetonbericht 6
Bewehrte Wandplatten - Dimensionierung und Abdichtung von Fugen Herausgeber: Bundesverband Porenbeton
Porenbetonbericht 8
Ausführungs- und Verarbeitungsrichtlinien für Porenbetonbauteile Herausgeber: Bundesverband Porenbeton
Porenbetonbericht 23
Erläuterungen zu DIN 4223
Herausgeber: Bundesverband Porenbeton
Zement-Merkblatt B 2
Gesteinskörnungen für Normalbeton Herausgeber: Verein Deutscher Zementwerke e.V.
Zement-Merkblatt B 3
Betonzusätze, Zusatzmittel und Zusatzstoffe
DBV-Merkblatt
Fugenausbildung für ausgewählte Baukörper aus Beton
Herausgeber: Verein Deutscher Zementwerke e.V.
Zement-Merkblatt B 4
Frischbeton - Eigenschaften und Prüfungen Herausgeber: Verein Deutscher Zementwerke e.V.
Zement-Merkblatt B 5
Überwachen von Beton auf Baustellen Herausgeber: Verein Deutscher Zementwerke e.V.
Zement-Merkblatt B 6
Transportbeton
Herausgeber: Verein Deutscher Zementwerke e.V.
Zement-Merkblatt B 7
Bereiten und Verarbeiten von Beton
Herausgeber: Verein Deutscher Zementwerke e.V.
Zement-Merkblatt B 8
Nachbehandlung und Schutz des jungen Betons Herausgeber: Verein Deutscher Zementwerke e.V.
Zement-Merkblatt B 9
Expositionsklassen von Beton
Herausgeber: Verein Deutscher Zementwerke e.V.
Zement-Merkblatt B 11
Massige Bauteile aus Beton
Herausgeber: Verein Deutscher Zementwerke e.V.
Zement-Merkblatt B 13
Leichtbeton
Herausgeber: Verein Deutscher Zementwerke e.V.
Zement-Merkblatt B 18
Risse im Beton
Herausgeber: Verein Deutscher Zementwerke e.V.
Zement-Merkblatt B 22
Arbeitsfugen
Herausgeber: Verein Deutscher Zementwerke e.V.
Zement-Merkblatt B 27
Ausblühungen - Entstehung, Vermeidung Herausgeber: Verein Deutscher Zementwerke e.V.
Zement-Merkblatt B 29
Selbstverdichtender Beton - Eigenschaften und Prüfungen Herausgeber: Verein Deutscher Zementwerke e.V.
Zement-Merkblatt H 8
Sichtbeton - Gestaltung von Betonoberflächen
Herausgeber: Verein Deutscher Zementwerke e.V.
Zement-Merkblatt H 10
Wasserundurchlässige Betonbauwerke Herausgeber: Verein Deutscher Zementwerke e.V.

Angaben zur Baustelle
siehe Baubeschreibung/ -maßnahmen, ZTV und ATV

Angaben zu Stoffen und Bauteilen

Im Beton dürfen keine organischen Verunreinigungen (Holz, Kohle u. dgl.) enthalten sein. Betonschalungssteine dürfen nur nach Zustimmung der Bauleitung verwendet werden, falls diese Leistung nicht ausdrücklich ausgeschrieben ist.
Dämmplatten aus Polystyrol-Hartschaum müssen zur Vermeidung von Schwindfugen ausreichend abgelagert sein. Die Bauleitung kann einen Nachweis über das Herstellungsdatum verlangen.
Die Lagerung von Zement auf der Baustelle hat nach Abschnitt 1 Zementmerkblatt B 7 Ausgabe 8.2013 zu erfolgen.
(Unter Mitgeltende Normen und Regeln: Allgemeines)
Zement-Merkblatt B 7
Bereiten und Verarbeiten von Beton
Herausgeber: Verein Deutscher Zementwerke e.V.
Im Bereich sich kreuzender Bewehrung (Haupt- und Nebenunterzug mit Stützen) sowie für die darunter zu betonierenden Bauteile ist das Größtkorn entsprechend zu begrenzen. Diese Regelung geht dem Einhalten der ge- normten Anteile von Überkorngrößen vor.
Der Einsatz von Dichtungsmitteln (DM) für wasserundurchlässigen Beton bedarf der ausdrücklichen Genehmigung durch die Bauleitung.

Angaben zur Ausführung

Allgemeines
Die nach ATV DIN 18299 Abschnitt 4.1.11 durch den Auftragnehmer zu beseitigenden Verunreinigungen beziehen sich auch auf die Verunreinigung der öffentlichen Verkehrswege durch Fahrzeuge und Maschinen des Auftragnehmers oder seiner Subunternehmer. Solche Verunreinigungen sind durch geeignete Maßnahmen mög- lichst zu vermeiden. Trotzdem auftretende Verunreinigungen sind so rechtzeitig zu beseitigen, dass durch sie keine Gefährdung des öffentlichen Verkehrs entstehen kann.
Der Auftragnehmer hat eine eventuell erforderliche Aufgrabungserlaubnis der Rechtsträger einzuholen.
Es obliegt grundsätzlich dem Auftragnehmer, die Reihenfolge der Herstellung der einzelnen Bauteile zu bestimmen. Daraus resultierende zusätzlich technologisch bedingte Maßnahmen, wie Schalungsausschnitte, Beweh- rungsanschlüsse, Abstellungen, gelten als Nebenleistungen.
Auf frisch betonierten Decken dürfen keine Arbeiten ausgeführt werden. Dies gilt im Besonderen für das Lagern von Material, Aufstellen von Gerüsten etc.; bei niedrigen Temperaturen verlängern sich die Belastungsfristen auf frisch betonierten Decken entsprechend.
Öffnungen, Durchbrüche, Aussparungen in Decken sind gegen Niederschlagswasser während der Rohbauarbeiten provisorisch abzudichten.
Vor dem Betonieren sind die Hohlräume von Hochlochziegeln so abzudecken, dass kein Beton in die Hohlräume eindringen kann.
Das Verlegen von Rohren, z.B. Leerrohre für elektrische Leitungen, sanitäre Installationen, und Einbauteilen, z.B. Einbautöpfe für Einbauleuchten und spezielle Anker und Befestigungsunterteile soll entweder unter Anwesenheit der betreffenden Unternehmen erfolgen oder ist diesen zu gestatten. Auf die entsprechende Fixierung ist zu ach- ten.
Tragende Innenwände sollen zusammen mit den Außenwänden hergestellt werden.
Beim Einziehen von Stahlbetondecken in vorhandene Bausubstanz sind die statischen Berechnungen für die Auflager - falls nicht Bestandteil der Ausführungsunterlagen - anzufordern. Falls aus den Unterlagen nicht er- sichtlich, sind die technologischen Vorgänge, Größe und Tiefe der Aussparungen im Bereich der Auflager sowie die Maßnahmen für den kraftschlüssigen Verbund mit Tragwerksplaner und Bauleitung abzustimmen. Einfüllöff- nungen für die Auflager sind nach oben abzuschrägen.
Die Flächen von Konstruktionsteilen, die Gleitlager aufnehmen sollen, sind grundsätzlich eben und glatt herzu- stellen.
Dafür sind die statischen Vorgaben einzusehen.
Weil die Lage vorhandener Leitungen, Kabel, Dräne, Kanäle, Vermarkungen, Hindernisse und sonstiger Hindernisse vor der Ausführung der Arbeiten nicht angegebene werden kann, hat der Auftragnehmer das Vorhanden- sein und die Lage entsprechend Abschnitt 3 der ATV zu erkunden.
Diese Besondere Leistung ist in die Angebotspreise einzurechnen.

Schalung
Das Aufbringen von Trennmitteln im Sprühverfahren nach Einbringung der Bewehrung bedarf der Zustimmung der Bauleitung; die Verarbeitungsrichtlinien des Herstellers sind dazu vorzulegen.
Die Löcher der Schalungsabstandhalter sind nach dem Ausschalen zu schließen.
Werden zur Herstellung von Aussparungen Schaumkörper in die Schalung eingebaut, sind sie beim Ausschalen restlos zu entfernen. Das Ausbrennen von Schalungen für Aussparungen ist untersagt.
Hilfsstützen sind grundsätzlich als verbleibende Teile der Schalung auszubilden. Ein nachträgliches Einziehen ist nur mit Zustimmung der Bauleitung zulässig.
Tragende Bauteile wie Balken und Unterzüge, die durch die Schalung und das zu betonierende Bauteil belastet werden und die noch nicht die erforderliche Tragfähigkeit erreicht haben, sind abzustützen.
Sichtbeton
Sofern im Leistungsverzeichnis nichts anders angegeben wird, ist Sichtbeton in der Sichtbetonklasse SB 2 gemäß DBV-Merkblatt Sichtbeton auszuführen.
(Unter Mitgeltende Normen und Regeln: Allgemeines)
DBV-Merkblatt

Sichtbeton
Herausgeber: Deutscher Beton- und Bautechnik-Vereine e.V. (DBV)

Eine nachträgliche Ausbesserung von Fehlstellen ist ohne vorherige Abstimmung mit der Bauleitung untersagt.

Bewehrung
Abstandhalter müssen dem DBV-Merkblatt Abstandhalter entsprechen.
(Unter Mitgeltende Normen und Regeln: Allgemeines)
DBV-Merkblatt
Abstandhalter nach EC2
Herausgeber: Deutscher Beton- und Bautechnik-Vereine e.V. (DBV)
Die Bewehrung darf beim Betonieren nicht betreten werden, geeignete Laufstege sind vorzusehen.
Die Angaben über die Überdeckung der Bewehrung sind den Ausführungsplänen für die Bewehrung und den Schalungszeichnungen zu entnehmen. Aus Gründen des Brandschutzes oder der Gefahr der schnellen Karbonatisierung des Betons können wesentlich höhere Werte als die Mindestwerte nach EC2 gefordert sein.
Bei Kragplatten im Außenbereich ist die Bewehrung so aufzubiegen, dass auch im Bereich von Tropfkanten oder gefasten Kanten die Mindestbetondeckung garantiert ist.
Wird (spätestens) beim Einbau der Bewehrung im Bereich von Kreuzungspunkten, z.B. an Stützen mit Unterzügen oder Haupt- und Nebenunterzügen, erkannt, dass ein ordnungsgemäßes Einbringen oder Verdichten des Betons nicht möglich ist und keine Vorgaben für Rüttellücken und Betoniergassen in den Ausführungsunterlagen vorhanden sind, ist unverzüglich der Tragwerksplaner zu konsultieren, um solche festzulegen.
Der Auftragnehmer vereinbart rechtzeitig die Termine für vorgeschriebene Abnahmen mit der Baubehörde bzw. dem Statiker oder Prüfingenieur. Die Bauleitung ist darüber zu informieren.
Eine Ausfertigung des Abnahmeprotokolls der Bewehrung ist dem Auftraggeber zu übergeben

Stahlbetonfertigteile
Für Stahlbetonfertigteile hat der Auftragnehmer ohne besondere Aufforderung den Lieferschein nach DIN 1045-4 der Bauleitung vorzulegen. Konstruktionszeichnungen sind auf Verlangen zu liefern.
Werden statische Nachweise vom Auftragnehmer gefordert, so umfasst die Leistung auch: - Anforderungen an die Auflager
- Berücksichtigung der Anhängelasten
- Angabe der Verbindungsmittel
- Befestigungspunkte für provisorische Umwehrungen
- Montageabsteifungen einschließlich Befestigungspunkte oder -linien
Kennzeichnungen nach 1045-4 müssen im Montagezustand lesbar sein.

Gründungen
Vor Einbringen des Betons bzw. von Sauberkeits- oder kapillarbrechenden Schichten ist grundsätzlich die Zustimmung der Bauleitung einzuholen.
Es darf nur auf ein ungestörtes Planum bzw. eine Fundamentsohle aus gewachsenem Erdreich gegründet werden. Die Fläche ist von losen Bestandteilen zu befreien.
Stellt sich beim Aushub des Erdreichs für Fundamente heraus, dass wegen ungeeigneten Untergrundes die in den Plänen vorgegebene Gründungstiefe nicht eingehalten werden kann, ist die Bauleitung davon zu unterrich- ten. Vor dem Betonieren ist mit der Bauleitung ein gemeinsames Aufmaß der Fundamenttiefe durchzuführen.
Rohrleitungen dürfen durch Fundamente nicht belastet werden. Aussparungen sind vorzunehmen. Anschlussbögen für Grundleitungen in Bodenplatten sind mit einer flexiblen Umhüllung zu versehen.
Vor der Durchführung von Unterfangungen ist die Bauleitung rechtzeitig zu verständigen, damit eine unmittelbare Überwachung vorgenommen werden kann.
(Unter Mitgeltende Normen und Regeln: Allgemeines)
DIN 4123
Ausschachtungen, Gründungen und Unterfangungen im Bereich bestehender Gebäude
Bei Unterfangungen bestehender Fundamente ist der Beton über höherliegende Einfüllöffnungen einzubringen und intensiv zu verdichten. Nach 30 - 45 Minuten ist zwecks Schließung der eventuellen Setzung ohne nochmalige Verdichtung fließfähiger Beton nachzufüllen oder Quellmörtel zu verwenden. Vertikale Trennfugen sind anzu- ordnen.

Fugen
Wenn in den Projektunterlagen nichts anderes gefordert wird, bleibt die Herstellung von Arbeitsfugen dem Grunde nach dem Auftragnehmer überlassen. Das Zement-Merkblatt B 22 Arbeitsfugen ist zu beachten. Wenn sie bei Sichtbeton nicht vermieden werden können, sind sie in Abstimmung mit der Bauleitung anzuordnen.
(Unter Mitgeltende Normen und Regeln: Allgemeines)
Zement-Merkblatt B 22
Arbeitsfugen
Herausgeber: Verein Deutscher Zementwerke e.V.

Transportbeton
Das Reinigen von Maschinen und Fahrzeugen für Transportbeton darf nur an mit der Bauleitung abgestimmten Stellen auf der Baustelle erfolgen.
(Unter Mitgeltende Normen und Regeln: Allgemeines)
Zement-Merkblatt B 6
Transportbeton
Herausgeber: Verein Deutscher Zementwerke e.V.

Verkehrssicherung
(Erläuterung: Bitte beachten Sie, dass für Verkehrssicherungsmaßnahmen jetzt neu die ATV DIN 18329 „Verkehrssicherungsarbeiten“ gilt.)
Zum Leistungsumfang der nach ATV Abschnitt 4.1 als Nebenleistung durch den Auftragnehmer herzustellenden Abdeckungen und Umwehrungen zählen auch deren Überprüfung und deren Erhalt im ordnungsgemäßen Zustand bis zum Zeitpunkt der Übergabe an den Auftraggeber nach Abschluss der eigenen Arbeiten.

Angaben zur Abrechnung
Nach ATV DIN 18299 ist der Abrechnung nach Zeichnung Vorrang zu geben. Wenn trotzdem nach örtlichem Aufmaß abgerechnet wird, sind auch hierbei die vereinbarten Sollmaße Grundlage der Abrechnung. Abweichungen hiervon werden nur in den Fällen bei der Abrechnung berücksichtigt, in denen die Abweichung von den Soll- maßen mit dem Auftraggeber oder seinem Objektüberwacher vereinbart oder von diesen angeordnet worden sind. Wenn eine solche Abweichung aufgrund der örtlichen Verhältnisse zwingend erforderlich werden, hat der Auftragnehmer den Auftraggeber unverzüglich darüber zu informieren und die Maßabweichung zu vereinbaren.
Bei Durchbrüchen oder Schneidarbeiten in Mauerwerk, Beton oder Stahlbeton, die nach dem Längenmaß abgerechnet werden, ist die gemäß Zeichnung oder Angabe auszuschneidende Länge für die Abrechnung maßgebend. Technologische Zwischenschnitte werden nicht gesondert abgerechnet.
Für Stahlbetonfertigteile gilt der Angebotspreis für Herstellung, Lieferung und Montage einschließlich Hilfs- und Schutzgerüste.

Sonstige Angaben
Für die angebotenen Leistungen übernimmt der Auftragnehmer die Verpflichtung zur Vollständigkeit; d. h. Leistungen und Nebenleistungen, die sich bei den Positionen zwangsläufig ergeben, sind immer einzukalkulieren, auch wenn sie in der Leistungsbeschreibung nicht ausdrücklich erwähnt sind.

Folgende Ausführungszeichnungen sind der Leistungsbeschreibung beigefügt: siehe Allgemeine Technische Vorbemerkungen

Mitgeltende Normen und Regeln

Allgemeines

Es gelten jeweils die Normen und Regeln in der zum Vertragsschluss gültigen Fassung einschließlich der Änderungen, Berichtigungen und Beiblätter.
Soweit in der Leistungsbeschreibung auf Technische Spezifikationen, z. B. nationale Normen, mit denen Europäische Normen umgesetzt werden, europäische technische Zulassungen, gemeinsame technische Spezifikationen oder internationale Normen Bezug genommen wird, werden auch ohne den ausdrücklichen Zusatz „oder gleichwertig“ immer gleichwertige Technische Spezifikationen in Bezug genommen.

DIN 4109-1
Schallschutz im Hochbau – Teil 1: Mindestanforderungen
DIN 4109-2
Schallschutz im Hochbau – Teil 2: Rechnerische Nachweise der Erfüllung der Anforderungen
DIN 4123
Ausschachtungen, Gründungen und Unterfangungen im Bereich bestehender Gebäude
DIN 4235
Normenreihe Teil 1 bis Teil 5: Verdichten von Beton durch Rütteln
DIN 7865-1
Elastomer-Fugenbänder zur Abdichtung von Fugen in Beton – Teil 1: Formen und Maße
DIN 7865-2
Elastomer-Fugenbänder zur Abdichtung in Beton – Teil 2: Werkstoff-Anforderungen und Prüfung
DIN 18197
Abdichten von Fugen in Beton mit Fugenbändern
DIN 18217
Betonflächen und Schalungshaut
DIN 18218
Frischbetondruck auf lotrechte Schalungen
DIN 18540
Abdichten von Außenwandfugen im Hochbau mit Fugendichtstoffen
DIN 18541-1
Fugenbänder aus thermoplastischen Kunststoffen zur Abdichtung von Fugen in Beton – Teil 1: Begriffe, Formen, Maße, Kennzeichnung
DIN 18541-2
Fugenbänder aus thermoplastischen Kunststoffen zur Abdichtung von Fugen in Beton – Teil 2: Anforderungen an die Werkstoffe, Prüfung und Überwachung
DIN EN 12620
Gesteinskörnungen für Beton
DIN EN 10088-1
Nichtrostende Stähle – Teil 1: Verzeichnis der nichtrostenden Stähle

DAfStb-Richtlinien
Richtlinie Wasserundurchlässige Bauwerke aus Beton
Richtlinie Massige Bauteile aus Beton
Richtlinie Qualität der Bewehrung
Richtlinie Selbstverdichtender Beton
Richtlinie Vorbeugende Maßnahmen gegen schädigende Alkalireaktion im Beton

DBV-Merkblätter
Sichtbeton
Abstandhalter nach EC2
Betondeckung und Bewehrung nach EC2
Begrenzung der Rissbildung im Stahlbetonbau
Betonieren im Winter
Betonschalungen und Ausschalfristen
Injektionsschlauchsysteme und quellfähige Einlagen für Arbeitsfugen

Zement-Merkblätter
B 6 – Transportbeton
B 7 – Bereiten und Verarbeiten von Beton
B 8 – Nachbehandlung und Schutz des jungen Betons
B 9 – Expositionsklassen von Beton
B 11 – Massige Bauteile aus Beton
B 22 – Arbeitsfugen
H 10 – Wasserundurchlässige Betonbauwerke

Angaben zur Baustelle
siehe Baubeschreibung / -maßnahmen, ZTV und ATV

Angaben zu Stoffen und Bauteilen
Im Beton dürfen keine organischen Verunreinigungen (Holz, Kohle u. dgl.) enthalten sein. Betonschalungssteine dürfen nur nach Zustimmung der Bauleitung verwendet werden, falls diese Leistung nicht ausdrücklich ausgeschrieben ist.
Dämmplatten aus Polystyrol-Hartschaum müssen zur Vermeidung von Schwindfugen ausreichend abgelagert sein. Die Bauleitung kann einen Nachweis über das Herstellungsdatum verlangen.
Die Lagerung von Zement auf der Baustelle hat nach Zement-Merkblatt B 7 zu erfolgen.
Im Bereich sich kreuzender Bewehrung sowie für darunter zu betonierende Bauteile ist das Größtkorn entsprechend zu begrenzen.
Der Einsatz von Dichtungsmitteln für wasserundurchlässigen Beton bedarf der ausdrücklichen Genehmigung durch die Bauleitung.

Angaben zur Ausführung

Allgemeines
Die nach ATV DIN 18299 Abschnitt 4.1.11 durch den Auftragnehmer zu beseitigenden Verunreinigungen beziehen sich auch auf die Verunreinigung der öffentlichen Verkehrswege durch Fahrzeuge und Maschinen des Auftragnehmers oder seiner Subunternehmer. Solche Verunreinigungen sind durch geeignete Maßnahmen möglichst zu vermeiden. Trotzdem auftretende Verunreinigungen sind so rechtzeitig zu beseitigen, dass durch sie keine Gefährdung des öffentlichen Verkehrs entstehen kann.
Der Auftragnehmer hat eine eventuell erforderliche Aufgrabungserlaubnis der Rechtsträger einzuholen.
Es obliegt grundsätzlich dem Auftragnehmer, die Reihenfolge der Herstellung der einzelnen Bauteile zu bestimmen. Daraus resultierende zusätzlich technologisch bedingte Maßnahmen gelten als Nebenleistungen.
Auf frisch betonierten Bauteilen dürfen keine Arbeiten ausgeführt werden.
Öffnungen, Durchbrüche und Aussparungen sind gegen Niederschlagswasser während der Rohbauarbeiten provisorisch abzudichten.
Das Verlegen von Rohren und Einbauteilen soll unter Anwesenheit der betreffenden Unternehmen erfolgen oder ist diesen zu gestatten. Auf die entsprechende Fixierung ist zu achten.
Weil die Lage vorhandener Leitungen, Kabel, Dräne, Kanäle, Vermarkungen, Hindernisse und sonstiger Hindernisse vor der Ausführung der Arbeiten nicht angegeben werden kann, hat der Auftragnehmer das Vorhandensein und die Lage entsprechend Abschnitt 3 der ATV zu erkunden. Diese Besondere Leistung ist in die Angebotspreise einzurechnen.

Schalung
Das Aufbringen von Trennmitteln im Sprühverfahren nach Einbringung der Bewehrung bedarf der Zustimmung der Bauleitung.
Die Löcher der Schalungsabstandhalter sind nach dem Ausschalen zu schließen.
Schaumkörper zur Herstellung von Aussparungen sind beim Ausschalen restlos zu entfernen.
Hilfsstützen sind grundsätzlich als verbleibende Teile der Schalung auszubilden.

Sichtbeton
Sofern im Leistungsverzeichnis nichts anders angegeben wird, ist Sichtbeton in der Sichtbetonklasse SB 2 gemäß DBV-Merkblatt Sichtbeton auszuführen.
Eine nachträgliche Ausbesserung von Fehlstellen ist ohne vorherige Abstimmung mit der Bauleitung untersagt.

Bewehrung
Abstandhalter müssen dem DBV-Merkblatt Abstandhalter entsprechen.
Die Bewehrung darf beim Betonieren nicht betreten werden, geeignete Laufstege sind vorzusehen.
Die Angaben über die Überdeckung der Bewehrung sind den Ausführungsplänen zu entnehmen.
Der Auftragnehmer vereinbart rechtzeitig die Termine für vorgeschriebene Abnahmen mit der Baubehörde bzw. dem Statiker oder Prüfingenieur. Eine Ausfertigung des Abnahmeprotokolls ist dem Auftraggeber zu übergeben.

Gründungen
Vor Einbringen des Betons ist grundsätzlich die Zustimmung der Bauleitung einzuholen.
Es darf nur auf ein ungestörtes Planum gegründet werden.
Rohrleitungen dürfen durch Fundamente nicht belastet werden.

Fugen
Wenn in den Projektunterlagen nichts anderes gefordert wird, bleibt die Herstellung von Arbeitsfugen dem Auftragnehmer überlassen. Das Zement-Merkblatt B 22 ist zu beachten.

Transportbeton
Das Reinigen von Maschinen und Fahrzeugen für Transportbeton darf nur an mit der Bauleitung abgestimmten Stellen erfolgen.

Verkehrssicherung
Für Verkehrssicherungsmaßnahmen gilt die ATV DIN 18329. Zum Leistungsumfang der Nebenleistungen zählen auch deren Überprüfung und Erhalt bis zur Übergabe.

Angaben zur Abrechnung
Nach ATV DIN 18299 ist der Abrechnung nach Zeichnung Vorrang zu geben.
Bei Durchbrüchen oder Schneidarbeiten ist die gemäß Zeichnung auszuschneidende Länge maßgebend.

Sonstige Angaben
Für die angebotenen Leistungen übernimmt der Auftragnehmer die Verpflichtung zur Vollständigkeit; Leistungen und Nebenleistungen, die sich zwangsläufig ergeben, sind einzukalkulieren.
Folgende Ausführungszeichnungen sind der Leistungsbeschreibung beigefügt: siehe Allgemeine Technische Vorbemerkungen.

## Technische Vorbemerkungen - Haustechnik
Allgemeines
Die nachfolgenden Regelungen gelten für sämtliche Arbeiten zur Medienerschließung, Grundleitungen innerhalb und außerhalb des Gebäudes, Elektro-Hauseinführungen, Erdungs- und Blitzschutzanlagen sowie für die Baustromversorgung.
Für Planung und Ausführung sind insbesondere zu berücksichtigen:
ATV DIN 18300 Erdarbeiten
ATV DIN 18306 Entwässerungskanalarbeiten
ATV DIN 18322 Kabelleitungstiefbauarbeiten
DIN EN 1610 Verlegung und Prüfung von Abwasserleitungen und -kanälen
DIN 4124 Baugruben und Gräben
DIN EN 805 Wasserversorgung
DIN EN 806-4 Trinkwasser-Installationen
DIN 18014 Fundamenterder
DIN EN 62305 (VDE 0185-305) Blitzschutz
DIN VDE 0100, DIN VDE 0101
VOB/C in jeweils gültiger Fassung
Normative Anmerkungen und informative Anhänge sind Bestandteil der Ausführung.
Ohne Genehmigung der Bauleitung darf kein Bauteil, insbesondere keine Leitung, kein Fundamentdurchgang und kein Graben verfüllt werden.

Grundleitungen und Medienerschließung
Rohrdurchgänge durch Fundamente, Bodenplatten und Wände sind dauerhaft dicht und fachgerecht auszuführen. Hierfür sind geeignete Systembauteile, insbesondere geprüfte Dichtmanschetten oder Mehrspartenhauseinführungen, zu verwenden.
Zur späteren Verbindung vorgesehene Rohrenden und Anschlüsse sind:
- wasserdicht zu verschließen
- lage- und höhenmäßig einzumessen
- dauerhaft zu kennzeichnen
Für Rohrleitungen ist ohne besondere Vergütung die Oberfläche der Sohle von Abtrag und Auffüllung mit folgenden maximal zulässigen Abmaßen herzustellen:
Rohplanum ± 5,0 cm
Feinplanum ± 2,5 cm
Unter den Rohrleitungen ist das Feinplanum so herzustellen, dass das geforderte Gefälle dauerhaft erreicht wird.
Rohrenden sind während der gesamten Bauzeit gegen das Eindringen von Erde und Fremdkörpern zu sichern.
Nach Herstellung der Grund- und Kanalleitungen hat vor dem Verfüllen eine Abnahme durch die Bauleitung zu erfolgen.

Elektrotechnische Anlagen
KGR 440 Starkstromanlagen
Die Stromversorgung erfolgt aus dem Niederspannungsnetz (0,4 kV) des örtlichen Energieversorgers mittels außenliegender Hausanschluss- und Zählersäule.
Im Hausanschlussraum sind die Anschlüsse für Strom, Daten und Außenanlagen untergebracht.
Die Erschließung des Hausanschlussraums erfolgt von Norden und Süden durch die Bodenplatte in den Hausanschlussraum.

Erdungs- und Blitzschutzanlage
Allgemeine Anforderungen
Für Planung und Ausführung der blitzschutztechnischen und elektrotechnischen Anlagen sind die einschlägigen Normen in der jeweils gültigen Fassung zu beachten.
Erforderliche Hilfs- und Kleinmaterialien wie Korrosionsbinden, Verbindungs-, Klemmen- und Schellenmaterial sind, soweit nicht gesondert benannt, mit zu kalkulieren. Gleiches gilt für Anschlussarbeiten.

Erdungsanlagen
Für das Gebäude ist ein Fundamenterder nach DIN 18014 herzustellen.
Die erforderliche Maschenweite im Betonfundament bzw. unter dem Fundament (z. B. bei WU-Beton oder Abdichtungssystemen) ist DIN 18014 und DIN EN 62305 zu entnehmen.
Bei einem Typ-B-Erder außerhalb des Betonfundamentes ist ein korrosionsfester Werkstoff (z. B. NIRO V4A, Werkstoff-Nr. 1.4571 oder 1.4404) zu verwenden.
Lage und Anordnung der Anschlussfahnen für:
- äußeren Blitzschutz
- inneren Blitzschutz
- Blitzschutz-Potentialausgleich
- Schutzpotentialausgleich über die Haupterdungsschiene
sind vor Errichtung der Erdungsanlage festzulegen.
Wird die schutzklassenspezifische Mindestlänge l1 nicht erreicht, sind zusätzliche Tiefen- oder Strahlenerder einzubringen. Die Mindestlänge entfällt, sofern der Erdungswiderstand 10 Ohm unterschreitet.
Die Erderanlage (Fundamenterder und Ringerder) ist mit der äußeren Blitzschutzanlage als funktionales Gesamtsystem herzustellen, einschließlich Dokumentation.

Unterlagen und Dokumentation
Der Auftragnehmer hat sämtliche technischen Anlagenspezifikationen entsprechend dem Fertigstellungsstand zu erstellen und zu übergeben, insbesondere:
- Entwurfspläne
- Übersichtspläne
- Stromlaufpläne
- Kabelpläne
- Anschlusspläne
- Bestandspläne
Der Schlussrechnung sind beizufügen:
- Abrechnungsunterlagen
- Bestandspläne in Papierform und digital
- Prüfberichte in Papierform und digital
- Fotodokumentation digital
Abnahme und Prüfungen
Nach Fertigstellung aller Arbeiten sind die Anlagen fachtechnisch zu prüfen.
Erforderliche Prüfungen:
Blitzschutzsysteme nach DIN EN 62305
Niederspannungsanlagen nach DIN VDE 0100-600
Prüfungen gemäß DGUV Vorschrift 3
Der Bauherr bzw. dessen Vertreter sowie die Fachbauleitung sind rechtzeitig vor der Prüfung zu verständigen.
Technische Anfragen sind an die Bauleitung zu richten:
Studio Duktus
030 35131633
hek@studioduktus.de

Vorbemerkungen Baustrom
Die Versorgung mit Baustrom erfolgt gemäß Vorgabe des AG.
Die Leistung umfasst:
- Lieferung
- Aufstellen
- Anschließen
- Umstellen während der Bauzeit
- regelmäßige Prüfungen gemäß TPrüfVO
- Wartung
- Rückbau
Die Prüfungen sind lückenlos in einem Prüfbuch zu dokumentieren. Eine nicht dokumentierte Prüfung schließt die Mietzahlung aus.
Der Anschluss hat normgerecht zu erfolgen gemäß:
DIN VDE 0100-704
DIN VDE 0100-600
DIN VDE 0105-100
DGUV Information 203-006
DGUV Vorschrift 3
Kabel sind normgerecht zu verlegen und zu sichern, vorzugsweise entlang des Bauzaunes. Zufahrten sind mit geeigneten Kabelbrücken zu sichern. Grundsätzlich ist eine Verlegung im Erdreich vorzusehen.

Abrechnung
Die Abrechnung erfolgt nach gemeinsam erstelltem Aufmaß zu den Einheitspreisen des Leistungsverzeichnisses.

## LV Bodenplatte: Kinderhort Heckelberg-Brunow
Datum: 10.02.2026

### Bereich 1 Baustelleneinrichtung

#### Abschnitt 1.1 Allgemeine Baustelleneinrichtung

**1.1.10 Baustelle einrichten**
Einrichten der Baustelle zur Ausführung sämtlicher in der Leistungsbeschreibung aufgeführten Bauleistungen.

Leistungsumfang:
- Anfuhr, Abladen und Aufbauen aller für die Bauausführung erforderlichen Geräte, Anlagen, Werkzeuge, Baumaschinen und sonstigen Betriebsmittel
- Bereitstellung und Vorhaltung der notwendigen Einrichtungen für die Dauer der Bauzeit
- Herrichten der erforderlichen Lager- und Arbeitsflächen
- Organisation der inneren Baustellenlogistik
- Räumung der Baustelle nach Abschluss der Arbeiten
Menge: 1,000 psch

**1.1.20 Bauschild bis 1,20 m x 1,70 m**
*** Pauschalposition
Herstellung, Lieferung und Montage eines Bauschildes gemäß öffentlich-rechtlicher Vorgaben.
Leistungsumfang:
- Lieferung eines Bauschildes aus Kunststoffplatte, Stärke ca. 5 mm
- Bedruckung gemäß Vorgaben des Auftraggebers
- Montage auf geeigneter Holzunterkonstruktion
- Herstellung erforderlicher Fundamente zur Standsicherung gegen Windlasten (z. B. betongefüllte Brunnenringe)
- Montagehöhe Unterkante Schild mind. 2,00 m über Gelände
- Dauerhafte und von öffentlicher Verkehrsfläche aus gut sichtbare Anbringung
- Rückbau und fachgerechte Entsorgung nach Abschluss der Bauarbeiten
Menge: 1,000 psch

**1.1.30 Einmessen Achsen und Höhenbezugspunkt**
*** Pauschalposition
Einmessen und Kennzeichnen von Lage, Achsen und Höhenbezugspunkten am und im Gebäude zur Sicherstellung der Bauausführung.

Leistungsumfang:
- Einmessen der Gebäudeachsen und erforderlichen Höhenbezugspunkte
- Herstellung witterungsbeständiger und unverrückbarer Markierungen mit geeigneten Mitteln
- Vorhalten und Warten der Bezugspunkte für die Dauer der Baustelle
- Bereitstellung der Bezugspunkte für eigene Leistungen sowie für Leistungen anderer Gewerke
- Abstimmung mit der örtlichen Bauleitung des Bauherrn
- Erstellung eines Übersichtsplans mit Darstellung der eingemessenen Punkte
- Übergabe der Dokumentation an die Bauleitung
- Beseitigung der Markierungen nach Abschluss der Bauarbeiten
- Berücksichtigung, dass eine Vermessung des Gebäudes bereits vor Baubeginn erfolgt ist und sich der Leistungsumfang entsprechend reduziert
- Einmessen und Festlegen eines dauerhaften Höhen-Nullpunktes nach Fertigstellung der Bodenplatte als Bezug für die nachfolgenden Gewerke
Menge: 1,000 psch

#### Abschnitt 1.2 Absperrungen und Sicherung

**1.2.10 Bauzaun - liefern und aufstellen**
Lieferung und Aufstellen eines Schutzzaunes.

Leistungsumfang:
- Bauzaunelemente mit verzinktem Stahlrohrrahmen
- Höhe 2,00 m über Gelände
- Gesamtlänge ca. 150 m
- Standfüße und Sicherung gegen Windlasten
- Unterkriechschutz ca. 80 m
Menge: 150,000 m

**1.2.20 Bauzaun - vorhalten**
Vorhalten des Bauzaunes während der gesamten Bauzeit.

Leistungsumfang:
- Sicherstellung der Standsicherheit
- Instandhaltung bei Beschädigungen
Menge: 9275,000 mWo

**1.2.30 Bauzaun - räumen**
Rückbau und Abtransport des Bauzaunes nach Anordnung des Auftraggebers.

Leistungsumfang:
- Rückbau sämtlicher Zaunelemente
- Entfernen der Standfüße und Sicherungen
- Abtransport von der Baustelle
Menge: 150,000 m

**1.2.40 Bauzaun - Rückverankerung / Abstützung**
Lieferung, fachgerechte Montage und Vorhalten von Abstützungen zur standsicheren Sicherung der Bauzäune gegen Wind- und mechanische Belastungen.

Leistungsumfang:
- Lieferung geeigneter Stützkonstruktionen (z. B. aus verzinktem Stahl mit Befestigungsschelle und Bodenplatte, alternativ Holz- oder Stahlkonstruktionen bzw. Betonfüße)
- Montage schräger Abstützungen entsprechend den örtlichen Gegebenheiten
- Verankerung der Stützelemente, z. B. mittels Erdnägeln oder geeigneter Ballastierung
- Sicherung gegen Verrutschen oder Umkippen
- Überprüfung der Standsicherheit nach Montage
- Ausführung gemäß geltenden Sicherheitsvorschriften
- Abstützung jedes Bauzaunelements
- Grundvorhaltedauer: 35 Wochen
- Abbau und Abtransport nach Absprache mit der örtlichen Bauleitung
Menge: 50,000 St

**1.2.50 Bauzaun - Sichtschutz**
Lieferung, Montage, Vorhaltung und Rückbau eines winddurchlässigen Sichtschutzes für den zuvor beschriebenen Bauzaun.

Leistungsumfang:
- Lieferung einer Bauzaunblende / Bauzaunnetz, Gewicht ca. 150 g/m²
- Reißfestes, UV-stabilisiertes Material, ringsum gesäumt
- Wind- / Sichtschutzwert ca. 70 %
- Farbe: weiß
- Ausführung mit nicht rostenden Metallösen im Abstand von ca. 50 cm
- Befestigung am Bauzaun mittels Kabelbindern
- Sicherstellung der Standsicherheit des Bauzauns hinsichtlich Winddruck und Windsog
- Ggf. erforderliche zusätzliche Maßnahmen zur Aussteifung sind einzukalkulieren
- Vorhaltedauer: 35 Wochen
- Rückbau einschließlich Entfernen der Befestigungsmittel
- Abtransport und fachgerechte Entsorgung nach Ende der Bauzeit oder auf Anordnung des Auftraggebers
Menge: 64,000 m2
DIN 276-1 2008-12: 391
DIN 276 2018-12: 391

**1.2.60 Tor im Bauzaun – liefern, einbauen und räumen**
Lieferung und Einbau eines Tores mit integrierter, abschließbarer Tür mit Zahlencode.

Leistungsumfang:
- Lichte Öffnungsbreite 4,00 m
- Höhe ca. 2,00 m ü. Gelände
- Bodenabstand ca. 5 cm
- Einbau in Bauzaunsystem
- Rückbau nach Bauzeitende
Menge: 1,000 Stk

**1.2.70 Tor im Bauzaun - vorhalten**
Vorhalten der Toranlage ca. 35 Wochen.

Leistungsumfang:
- Sicherstellung der Funktionsfähigkeit
- Wartung und Instandhaltung
Menge: 35,000 Wo

#### Abschnitt 1.3 Containeranlagen

**1.3.10 Bürocontainer für Baubesprechungen aufstellen und räumen**
Bürocontainer für Baubesprechungen und soziale Zwecke entsprechend den baulichen Anforderungen sowie den Anforderungen nach § 45 und 46 Arbeitsstättenverordnung und ASR 45/1-6 aufstellen und nach Bauende beräumen.

Leistungsumfang:
- Bürocontainer mit Platz für 6 Personen
- Grundfläche mindestens 15 m²
- Ausführung im Regelquerschnitt
- beheizbar
- Installation von Strom an den Baustromverteiler bis 100 m Entfernung
- vollständiges Aufstellen und Räumen
Menge: 1,000 Stk

**1.3.20 Bürocontainer vorhalten**
Vorhalten des Bürocontainers für Baubesprechungen während der Bauzeit.

Leistungsumfang:
- Vorhaltung je angefangene Woche
- Betrieb und Unterhalt
- wöchentliche Reinigung
- Beheizung
Vorhaltedauer: ca. 35 Wochen
Menge: 35,000 Wo

**1.3.30 Sanitärcontainer mit Fäkalientank aufstellen und räumen**
Toilettenraum entsprechend den Anforderungen nach § 48 Arbeitsstättenverordnung und ASR 48/1,2 aufstellen und nach Bauende beseitigen.
Ausführung mit geschlossenem Fäkalientank, kein Anschluss an öffentliche Kanalisation.

Leistungsumfang:
- Einrichtung mit mindestens 3 WC, 2 Waschtischen und 1 Urinal
- Geschlechtertrennung
- Grundfläche ca. 6,00 x 2,50 x 2,50 m
- Ausführung mit integriertem oder separatem, dichtem Fäkalientank
- Installation von Strom an den Baustromverteiler bis 100 m Entfernung
- Anschluss an Bauwasser
- Herstellung der erforderlichen Zugänge
- Vollständiges Aufstellen, betriebsbereites Anschließen und spätere Beseitigung
- Rückbau einschließlich ordnungsgemäßer Entsorgung
Vorhaltedauer: ca. 35 Wochen
Menge: 1,000 Stk

**1.3.40 Sanitärcontainer vorhalten, betreiben und reinigen**
Vorhalten des Sanitärcontainers einschließlich Betrieb, regelmäßiger Reinigung und Verbrauchsmaterial während der Bauzeit.

Leistungsumfang:
- Vorhaltung je angefangene Woche
- Reinigung ca. 1 x wöchentlich
- Wöchentliche Bestückung mit Handseife, Toilettenpapier und Handtuchpapier
- Beheizung
- Laufender Betrieb und Unterhalt
Vorhaltedauer: ca. 35 Wochen
Menge: 35,000 Wo

**1.3.50 Entleerung und fachgerechte Entsorgung Fäkalientank**
Regelmäßige Entleerung des Fäkalientanks des Sanitärcontainers einschließlich Abtransport und ordnungsgemäßer Entsorgung der Abwässer.

Leistungsumfang:
- Absaugung des Fäkalientanks durch ein zugelassenes Entsorgungsunternehmen
- Abtransport und fachgerechte Entsorgung gemäß den geltenden abfall- und wasserrechtlichen Vorschriften
- Vorlage der Entsorgungsnachweise
- Reinigung des Tanks im Zuge der Entleerung
- Sicherstellung der Betriebsbereitschaft nach jeder Entleerung
Besondere Anforderungen:
- Die Befahrung erfolgt über den Schulhof der angrenzenden Schule.
- Die Entleerung darf ausschließlich außerhalb der Pausen- und Bringzeiten des Schulbetriebs erfolgen.
- Jeder Entleerungstermin ist rechtzeitig mit der Bauleitung abzustimmen.
- Während der Befahrung sind geeignete Sicherungsmaßnahmen zu treffen, um Gefährdungen des Schulbetriebs auszuschließen.
Menge: 35,000 Stk

#### Abschnitt 1.4 Stundenlohnarbeiten

**1.4.10 Facharbeiterstunden Baustelleneinrichtung**
*** Bedarfsposition ohne GB
Stundenlohnarbeiten auf Anweisung der Bauleitung ausführen.

Leistungsumfang:
- Ausführung von Arbeiten auf Anordnung des Auftraggebers
- Verrechnungssatz umfasst sämtliche Lohn- und Gehaltskosten, Nebenkosten, Zuschläge, lohngebundene und lohnabhängige Kosten, sonstige Sozialkosten, Gemeinkosten, Wagnis und Gewinn
- Zuschläge für Nacht-, Sonn- und Feiertagsarbeit werden gesondert vergütet
Menge: 1,000 h

**1.4.20 Helferstunden Baustelleneinrichtung**
*** Bedarfsposition ohne GB
Stundenlohnarbeiten auf Anweisung der Bauleitung ausführen.

Leistungsumfang:
- Ausführung von Arbeiten auf Anordnung des Auftraggebers
- Verrechnungssatz umfasst sämtliche Lohn- und Gehaltskosten, Nebenkosten, Zuschläge, lohngebundene und lohnabhängige Kosten, sonstige Sozialkosten, Gemeinkosten, Wagnis und Gewinn
- Zuschläge für Nacht-, Sonn- und Feiertagsarbeit werden gesondert vergütet
Menge: 1,000 h

### Bereich 2 Erdarbeiten

#### Abschnitt 2.1 Erdarbeiten - Baumstubben

**2.1.10 Auffräsen von Baumstubben**
Ausfräsen vorhandener Baumstubben einschließlich Wurzelbereich.

Leistungsumfang:
- Ausfräsen von Baumstubben unterschiedlicher Baumarten mit geeigneter Stubbenfräse
- Entfernen des Stubbenkörpers einschließlich der angrenzenden Hauptwurzeln
- Frästiefe bis ca. 70 cm unter OK Gelände
- Durchmesser der Stubben bis ca. 90 cm
- Aufnahme und Abtransport des nicht wiederverwendbaren Materials
- Verfüllen des entstehenden Hohlraumes mit geeignetem Material
- Nebenarbeiten einschließlich Herrichten der Oberfläche
Die tatsächliche Anzahl, Art und Größe der Stubben ist vor Ausführung festzustellen.
Menge: 25,000 St

#### Abschnitt 2.2 Erdarbeiten - Bodenplatte

**2.2.10 Abtrag Oberboden**
Abtrag und Ausbau der oberflächennahen, humosen Bodenschichten im gesamten Baufeld als Vorbereitung der Gründungsarbeiten.

Leistungsumfang:
- Abtrag humoser Oberboden
- Entfernung von Grasnarbe und Wurzelwerk
- Abtrag bis ca. +85,25 m ü. NHN bzw. gemäß örtlicher Situation
- Seitliche Lagerung des anfallenden Aushubmaterials auf dem Grundstück zur späteren Wiederverwendung
- kein Wiedereinbau humoser Böden im Gründungsbereich
Menge: 115,000 m³

**2.2.20 Aushub Baugrube Bodenplatte**
Aushub der Baugrube für die Bodenplatte entsprechend der Ausführungsplanung und den Vorgaben des Baugrundgutachtens.

Leistungsumfang:
- Aushub bis Unterkante Tragschicht unter der Bodenplatte
- Berücksichtigung der anstehenden Bodenklassen 1, 3 und 4
- Herstellung der Baugrube entsprechend dem Gebäudegrundriss
- Berücksichtigung möglicher Wasserzutritte durch aufstauendes Sickerwasser
- Sicherung der Baugrube durch Böschung oder Verbau gemäß DIN 4124
- Der ausgehobene Boden der Baugrube ist seitlich zu lagern, um ihn später für Geländeanpassungen wiederverwenden zu können.
Menge: 877,000 m³

**2.2.30 Aushub Frostschürze**
Aushub für die umlaufenden Frostschürzen gemäß Ausführungsplanung und Baugrundgutachten einschließlich Herstellung der erforderlichen Böschungen.

Leistungsumfang:
- Aushub bis Unterkante Frostschürze ca. −1,20 m unter Geländeoberkante
- zusätzlicher Aushub für Sauberkeitsschicht 5 cm
- maßgebende Aushubtiefe ca. 1,25 m
- streifenförmiger Aushub entsprechend Fundamentbreite
- Ausbildung der Baugrubenböschung im Bereich der Frostschürzen
- Böschungswinkel 45° gemäß Baugrundgutachten
- Anpassung der Böschung an Einrückungen und Richtungswechsel
- Herstellung einer ebenen, tragfähigen Fundamentsohle
- bindige, aufgeweichte Böden nicht verdichten
Menge: 83,000 m³
Leistungsbereiche: 002

**2.2.40 Wasserhaltung Baugrube**
*** Pauschalposition
*** Bedarfsposition ohne GB
Maßnahmen zur Wasserhaltung bei Auftreten von aufstauendem Sickerwasser während der Erd- und Gründungsarbeiten.

Leistungsumfang:
- Herstellen von Pumpensümpfen
- Vorhalten und Betrieb geeigneter Pumpen
- Ableitung des Wassers zu zulässiger Einleitstelle
- Rückbau der Wasserhaltung nach Abschluss der Arbeiten
Menge: 1,000 psch

#### Abschnitt 2.3 Erdarbeiten - Leitungsgraben

**2.3.10 Herstellung Leitungsgraben neben Baustraße**
Herstellung eines Leitungsgrabens für Grundleitungen neben der Baustraße gemäß Grundleitungsplan.

Leistungsumfang:
- Aushub des Leitungsgrabens
- Grabentiefe ca. 1,50 m
- Grabenbreite ca. 1,20 m
- Grabenlänge ca. 111 m
- Profilierung der Grabensohle
- Trennung der Aushubarten
- seitliche Lagerung des Aushubmaterials
- Wiederverfüllung nach Leitungsverlegung
- erforderliches zusätzliches Material liefern und einbauen
- fachgerechte Verdichtung
- nicht wieder einbaufähiges Material gemäß gesonderter OZ entsorgen
Menge: 199,800 m³

**2.3.20 Bodenaushub für Schächte DN 600 herstellen**
Herstellung von Schachtbaugruben für zwei Kontrollschächte und einen Hausanschlussschacht DN 600 gemäß Grundleitungsplan.

Leistungsumfang:
- Aushub für 3 Schachtbaugruben
- Baugrubenabmessungen ca. 1,20 m × 1,20 m
- Tiefe bis ca. 1,50 m
- Herstellung der Baugrubensohle
- seitliche Lagerung des Aushubmaterials
- Wiederverfüllung und Verdichtung
- nicht wieder einbaufähiges Material gemäß gesonderter OZ entsorgen
Menge: 7,200 m³

**2.3.30 Senkrechter Graben- und Schachtverbau**
Herstellung eines senkrechten Verbaus für Leitungsgräben und Schachtbaugruben bis ca. 1,50 m Tiefe gemäß DIN 18303, DIN 4124 und DIN EN 1610.

Leistungsumfang:
- Verbau nach Wahl des AN unter Berücksichtigung der Bodenverhältnisse
- beidseitige Verkleidung der Graben- bzw. Baugrubenwände
- Einbau als Platten- oder Gleitschienenverbau oder gleichwertig
- erforderliche Aussteifungen
- Vorhalten, Umsetzen und Entfernen des Verbaus
- fortschreitender Rückbau während der Verfüllung
- Verbau auch für Schachtbaugruben DN 600
- Nachweis der Standsicherheit auf Verlangen des AG
- Abrechnung der verkleideten, sichtbaren Flächen
- Statik gem. Vorgabe AN
- Verbauhöhe ca. 1,50 m
Menge: 333,000 m²

**2.3.40 Verfüllung und Verdichtung Leitungskanal**
Verfüllung und Verdichtung des Leitungskanals nach erfolgter Leitungsverlegung.

Leistungsumfang:
- Wiedereinbau des seitlich gelagerten, geeigneten Aushubmaterials
- Überprüfung des Aushubs auf Verwendbarkeit
- Lagenweiser Einbau
Menge: 199,800 m3

**2.3.50 Leitungsgraben Telefonkabel / EDV**
Herstellung eines Leitungsgrabens für Telefonkabel zum Anschluss an Bestand Schule.

Leistungsumfang:
- Profilgerechter Aushub bis ca. 0,60 m Tiefe und ca. 0,40 m Breite
- Seitliche Lagerung des Aushubs zur Wiederverwendung
- Lieferung und Verlegung eines Leerrohres (Länge ca. 50m)
- Wiedereinbau des geeigneten Aushubmaterials oberhalb der Leitungszone
- Verdichten des Grabens
- Nicht verwendbarer Aushub ist der Verwertung nach Wahl des AN zuzuführen, einschließlich Nachweis
- Herstellung unter besonderer Rücksichtnahme auf die Nutzung des Pausenhofes und die Sicherheit der Kinder
Menge: 15,000 m³

#### Abschnitt 2.4 Erdarbeiten - Baustraße

**2.4.10 Bodenaushub Baustraße**
Abtrag und Aushub der Bodenschichten im Bereich der geplanten Baustraße.

Leistungsumfang:
- Abtrag von Oberboden und nicht tragfähigen Bodenschichten
- Flächiger Aushub bis erforderliche Tiefe gemäß geplantem Aufbau
- Seitliche Lagerung des anfallenden Aushubmaterials auf dem Grundstück zur späteren Wiederverwendung
- Schutz der Lagerflächen vor Vernässung und Vermischung
Menge: 480,000 m³

**2.4.20 Erdplanum herstellen**
Herstellung des Planums zur Aufnahme der Frostschutzschicht (Baustraße).

Leistungsumfang:
- Höhen- und profilgerechtes Herstellen des Planums
- Intensive, dynamische und kreuzweise Verdichtung
- Verdichtung entsprechend den Anforderungen der RStO-StB 12
- Tragfähigkeitsanforderung: Ev2 ≥ 45 MN/m² oder Evd ≥ 24 MN/m²
- Berücksichtigung der Vorgaben des Bodengutachtens
- Nachweis der erreichten Verdichtung durch die ausführende Firma
- Überprüfung der Tragfähigkeit durch den Baugrundgutachter
Menge: 664,000 m²

**2.4.30 Baustraße herstellen**
Herstellung der Baustraße als temporäre Verkehrsfläche und späterer Unterbau für die Pflasterfläche.

Leistungsumfang:
- Lieferung und Einbau einer Frostschutz- bzw. ungebundenen Tragschicht
- Schichtdicke ca. 43 cm
- Lagenweiser Einbau
- Verdichtung gemäß RStO-StB 12
- Tragfähigkeitsanforderung Frostschutzschicht: Ev2 ≥ 120 MN/m² oder Evd ≥ 55 MN/m²
- Sicherstellung der Befahrbarkeit für Baustellenverkehr
- Einhaltung der Schleppkurven für Baustellen- und Feuerwehrfahrzeuge
- Einhaltung der geforderten Aufstellfläche für Feuerwehr
- Berücksichtigung der Vorgaben des Bodengutachtens
- Pflasterbettung und Pflasterbelag nicht Bestandteil dieser Position
Menge: 664,000 m2

**2.4.40 Temporäre Stabilisierung von Baustellen- und Lagerflächen**
Herstellung einer temporären Schottertragschicht auf geeignetem Geotextil zur Stabilisierung von Teilflächen innerhalb des Baustellenbereichs und der Lagerflächen.

Leistungsumfang:
- Lieferung und Einbau einer Schottertragschicht im Baustellenbereich auf geeignetem Geotextil
- Einsatz im Bereich von Lagerflächen und inneren Bewegungsflächen
- Herstellung einer tragfähigen und standsicheren Oberfläche
- Rückbau nach Absprache mit Bauleitung
Menge: 1100,000 m²

#### Abschnitt 2.5 Erdarbeiten - Entsorgung

**2.5.10 Probenahme und Untersuchung des Bodenaushubs**
Probenahme des Bodenaushubs auf der Baustelle durch qualifiziertes Fachpersonal durchführen lassen und in einem akkreditierten Labor untersuchen lassen;
Ergebnisse sind schriftlich mit Bewertung sowie Verwertungs-/Entsorgungsempfehlung zusammenzufassen.

Leistungsumfang:
- Probenahme durch sachkundiges Personal
- Transport der Proben zum Labor
- Laboruntersuchung gemäß geltender Vorschriften
- Erstellung eines Prüfberichts mit Bewertung
- Übergabe der Ergebnisse
Menge: 1,000 psch

**2.5.20 Boden laden und entsorgen Z0**
Laden, Transportieren und Entsorgen von Boden der Klasse Z0 im Zuge der Erdarbeiten.

Leistungsumfang:
- Boden, Riesel, Sand und Holzhackschnitzel transportieren, laden und entsorgen
- Bodenklasse 3 bis 5 gemäß DIN 18300 (2012)
- zum Teil verdichtete Böden durch Befahrung
- es ist von unbelastetem Boden auszugehen (Z0)
- Abrechnung nach Lieferschein
Menge: 1000,000 m³

**2.5.30 Boden laden und entsorgen Z1.1**
*** Bedarfsposition ohne GB
Laden, Transportieren und Entsorgen von Boden der Klasse Z1.1 im Zuge der Erdarbeiten.

Leistungsumfang:
- Boden, Riesel, Sand und Holzhackschnitzel transportieren, laden und entsorgen
- Bodenklasse 3 bis 5 gemäß DIN 18300 (2012)
- zum Teil verdichtete Böden durch Befahrung
- es ist von belastetem Boden auszugehen (Z1.1)
- Abrechnung nach Lieferschein
Menge: 1,000 m³

**2.5.40 Boden laden und entsorgen Z1.2**
*** Bedarfsposition ohne GB
Laden, Transportieren und Entsorgen von Boden der Klasse Z1.2 im Zuge der Erdarbeiten.

Leistungsumfang:
- Boden, Riesel, Sand und Holzhackschnitzel transportieren, laden und entsorgen
- Bodenklasse 3 bis 5 gemäß DIN 18300 (2012)
- zum Teil verdichtete Böden durch Befahrung
- es ist von belastetem Boden auszugehen (Z1.2)
- Abrechnung nach Lieferschein
Menge: 1,000 m³

**2.5.50 Boden laden und entsorgen Z2**
*** Bedarfsposition ohne GB
Laden, Transportieren und Entsorgen von Boden der Klasse Z2 im Zuge der Erdarbeiten.

Leistungsumfang:
- Boden, Riesel, Sand und Holzhackschnitzel transportieren, laden und entsorgen
- Bodenklasse 3 bis 5 gemäß DIN 18300 (2012)
- zum Teil verdichtete Böden durch Befahrung
- es ist von belastetem Boden auszugehen (Z2)
- Abrechnung nach Lieferschein
Menge: 1,000 m³

### Bereich 3 Tragschichten und Sauberkeitsschichten

#### Abschnitt 3.1 Tragschichten

**3.1.10 Tragschicht unter Bodenplatte**
Herstellung der Tragschicht unter der Bodenplatte gemäß Baugrundgutachten als Grundlage der Gründung.

Leistungsumfang:
- Tragschicht unter der gesamten Bodenplatte
- Mindestmächtigkeit 40 cm
- Material: Proctor-Material 0/32 oder 0/45
- Einbau lagenweise
- maximale Lagenstärke 30 cm
- Verdichtungsnachweis Evd ≥ 30 MN/m²
- Tragschichtmaterial wasserdurchlässig (kf ca. 1 × 10⁻⁴ m/s)
Menge: 361,500 m³

**3.1.20 Verdichtungsnachweis Tragschicht**
*** Pauschalposition
Nachweis der ordnungsgemäßen Verdichtung der Tragschicht.

Leistungsumfang:
- Durchführung geeigneter Verdichtungsprüfungen
- Dokumentation der Messergebnisse
- Übergabe der Prüfprotokolle
Menge: 1,000 psch

**3.1.30 Leitungsverlegung in Tragschicht**
Verlegung der HLS- und ELT-Leitungen innerhalb der Tragschicht bis Oberkante Tragschicht.

Leistungsumfang:
- Öffnen der bereits eingebauten Tragschicht im erforderlichen Leitungsbereich
- Profilgerechtes Herstellen der Leitungszone innerhalb der Tragschicht
- Verlegung der durch HLS und ELT gelieferten Leitungen bis OK Tragschicht
- Wiedereinbau des Tragschichtmaterials im Bereich der Leitungsführung
- Lagenweiser Einbau und Nachverdichtung im Bereich der Leitungen
- Wiederherstellung der Tragfähigkeit entsprechend den Anforderungen der Tragschichtposition
- Abstimmung der Lage und Höhen mit HLS- und ELT-Fachplanung
Menge: 75,000 m

#### Abschnitt 3.2 Sauberkeitsschichten

**3.2.10 Sauberkeitsschicht unter Bodenplatte**
Herstellung einer Sauberkeitsschicht als Trenn- und Arbeitslage unter der Bodenplatte.

Leistungsumfang:
- Sauberkeitsschicht unter der gesamten Bodenplatte
- Schichtdicke 5 cm
- Beton z. B. C8/10, nicht statisch wirksam
- vollflächiger Einbau auf der Tragschicht
- geschlossene, ebene Oberfläche
Menge: 904,000 m²

**3.2.20 Sauberkeitsschicht unter Frostschürze**
Herstellung einer Sauberkeitsschicht als Trenn- und Arbeitslage unter der Bodenplatte.

Leistungsumfang:
- Sauberkeitsschicht unter den Frostschürzen
- Schichtdicke 5 cm
- Beton z. B. C8/10, nicht statisch wirksam
- Einbau direkt auf anstehendem Boden
- geschlossene, ebene Oberfläche
Menge: 41,300 m²

### Bereich 4 Stahlbetonarbeiten

#### Abschnitt 4.1 Bodenplatte

**4.1.10 Bodenplatte - Betonbauarbeiten**
Herstellung der Bodenplatte aus Stahlbeton einschließlich erforderlicher Schalung gemäß Tragwerksplanung.

Leistungsumfang:
- Stahlbetonbodenplatte, Dicke 25 cm
- Beton C20/25
- Expositionsklasse XC2, WF
- Lieferung, Einbau und Verdichtung des Betons
- erforderliche Schalung der Bodenplattenränder und Einrückungen
- Aussteifung und Fixierung der Schalung gegen Betonierdruck
- Herstellung sauberer, lotrechter und maßhaltiger Plattenränder
- Nachbehandlung des Betons
- Aussparungen und Durchdringungen gemäß Planung
Menge: 218,000 m³
Leistungsbereiche: 013

#### Abschnitt 4.2 Frostschürze

**4.2.10 Frostschürze - Betonbauarbeiten**
Herstellung der Frostschürzen als Streifenfundamente aus Stahlbeton einschließlich erforderlicher Schalung gemäß Tragwerksplanung.

Leistungsumfang:
- Fundamentbreite 30 cm
- Einbindungstiefe 1,20 m unter Geländeoberkante
- Beton C20/25
- Lieferung, Einbau und Verdichtung des Betons
- erforderliche Schalung beidseitig sowie an Ecken und Richtungswechseln
- Fixierung der Schalung gegen Betonierdruck
- Rückbau der Schalung
- Nachbehandlung des Betons
Menge: 30,800 m³
Leistungsbereiche: 013
DIN 276-1 2008-12: 322
DIN 276 2018-12: 322

#### Abschnitt 4.3 Bewehrung Bodenplatte und Frostschürze

**4.3.10 Bewehrung - Stabstahl**
Liefern, biegen, verlegen und befestigen der Stabstahlbewehrung für Bodenplatte und Frostschürzen gemäß Tragwerksplanung.

Leistungsumfang:
Allgemein
- Betonstahl BSt 500
- Lieferung, Biegen, Verlegen und Befestigen einschließlich Abstandhalter und Befestigungsmaterial
Bodenplatte
- Plattenrandbewehrung 2 Ø12 (je 1 oben und unten)
- Steckbügel Ø8/15 cm, lichte Länge ≥ 55 cm
- Zulagenbewehrung unten Ø8/30 cm, Länge ca. 3,00 m
- Anfängereisen für Stützen S1 und S2
Frostschürzen
- Längsbewehrung 3 Ø12 oben und 3 Ø12 unten
- Bügel Ø10/25 cm
- Verteilereisen Ø10
Ausführung entsprechend geprüfter Statik und Bewehrungsplänen.
Menge: 4,000 t

**4.3.20 Bewehrung - Matten**
Liefern, verlegen und befestigen der Mattenbewehrung für die Bodenplatte gemäß Tragwerksplanung.

Leistungsumfang:
Allgemein
- Betonstahl BSt 500
- Lieferung, Verlegen und Befestigen einschließlich Abstandhalter und Befestigungsmaterial
Bodenplatte
- Mattenbewehrung oben und unten Q335A
- Betondeckung 3,5 cm
Ausführung entsprechend geprüfter Statik und Bewehrungsplänen.
Menge: 12,000 t

### Bereich 5 Drainage und Entwässerung

#### Abschnitt 5.1 Drainage

**5.1.10 Herstellung umlaufende Drainage – freie Entwässerung**
Herstellung einer umlaufenden Drainage zur Ableitung von Sickerwasser im Bereich der Bodenplatte und Frostschürze mit freier Entwässerung ins Gelände einschließlich Filteraufbau.

Leistungsumfang:
- Lieferung und Einbau einer Dränleitung entlang der Frostschürze
- Rohrmaterial z. B. PVC-U oder PE-HD, DN 100, gelocht
- Verlegung im Filterkiesbett gemäß Baugrundgutachten
- Herstellung eines geeigneten Filteraufbaus aus Dränkies
- Vollständige Ummantelung der Dränleitung mit filterstabilem Geotextil
- Herstellung des erforderlichen Längsgefälles
- Höhenlage, Gefälle und Lage der Drainage nach Abstimmung mit Bauleitung und Bodengutachter
- Lieferung und Montage sämtlicher Formstücke und Nebenleistungen
- Ausbildung eines freien Auslaufs ins Gelände einschließlich Sicherung gegen Verschlammung
Menge: 65,000 lfdm

**5.1.20 Herstellung umlaufende Drainage – Anschluss an Ringentwässerung vorgesehen**
Herstellung einer umlaufenden Drainage zur Ableitung von Sickerwasser im Bereich der Bodenplatte und Frostschürze mit vorgesehener Ableitung in die bestehende Ringentwässerung einschließlich Filteraufbau.

Leistungsumfang:
- Lieferung und Einbau einer Dränleitung entlang der Frostschürze
- Rohrmaterial z. B. PVC-U oder PE-HD, DN 100, gelocht
- Verlegung im Filterkiesbett gemäß Baugrundgutachten
- Herstellung eines geeigneten Filteraufbaus aus Dränkies
- Vollständige Ummantelung der Dränleitung mit filterstabilem Geotextil
- Herstellung des erforderlichen Längsgefälles
- Höhenlage, Gefälle und Lage der Drainage nach Abstimmung mit Bauleitung und Bodengutachter
- Lieferung und Montage sämtlicher Formstücke und Nebenleistungen
Der Anschluss an die bestehende Ringentwässerung wird gesondert aufgeführt.
Menge: 40,000 lfdm

**5.1.30 Anschluss an Ringentwässerung herstellen und einbauen**
*** Pauschalposition
Herstellung des Anschlusses der neuen Drainage an die vorhandene Ringentwässerung des Bestandsgebäudes einschließlich aller erforderlichen Anpassungen.

Leistungsumfang:
- Herstellung des Anschlusses an die bestehende Ringentwässerung
- Einbindung in vorhandene Schächte oder Leitungen
- Anpassung der Höhenlage und Gefälleführung
- Abdichtung der Anschlussstellen
- Abstimmung der Anschlussdetails mit Bauleitung und Bodengutachter
- Wiederherstellung der betroffenen Bereiche
Menge: 1,000 psch

### Bereich 6 ELT - KG 390

#### Abschnitt 6.1 KG 392 Baustromanlage

**6.1.10 Anschlussleitung 400 V AC verlegen und räumen.**
Anschlussleitung zwischen dem Netz der öffentlichen Ver- und Entsorgungsträger und der Übergabestelle auf der Baustelle bzw. dem Baugrundstück, für Baustrom, Anschluss 400 V AC, nach Anweisung der öffentlichen Ver- und Entsorgungsbetriebe verlegen und räumen.
Menge: 20,000 m

**6.1.20 Anschluss der Verteilungsleitungen**
Anschluss der Verteilungsleitungen der Baustelle gemäß Lageplan an die Elektroverteilung, herstellen und räumen.
Menge: 1,000 St

**6.1.30 Baustromverteiler Anschlussverteilerschrank 44 kVA mit ZP**
Baustromverteiler Anschlussverteilerschrank 44 kVA mit ZP
mit Zählerplatz gem. IEC61439-4 und DIN VDE 43868/1,
nach den Technischen Anschlussbedingungen des zuständigen EVU,
Anschlussleistung: 44 kVA
Gehäuse aus verzinktem Stahl, lackiert
mit Einfachtür, Federfallriegel für Vorhängeschloss und Griffmulde.
Farbe: RAL 2004
mit Kranösen und seitlichenTragegriffen
mit feuerverzinktem Untergestell mit Ösen für Erdnägel
Schutzart: IP44
Schutzart der Messeinrichtung: IP54
Größe ca.: (H1000 x B700 x T400) mm, (Höhe UK ca. 350 mm)
Verschmutzungsgrad 3
Freiluftaufstellung ungeschützt,
Höhe über NN 35 m,
EMV-Umgebung B Wohnbereiche,
geschlossene Bauform,
Standmontage,mit Untergestell, liefern, nach örtlicher Angabe des AG, montieren, leihweise zur Verfügung stellen und nach Beendigung der Baumaßnahme demontieren.
Das Anschlusskabel vom v.g. Anschlussschrank ist über den Baustellenbereich zu führen und entsprechend zu sichern.
Bestückung mit nachstehender Ausrüstung.
- 1 St NH00 Sicherungslastrennschalter 80 A inkl. Bügelklemmen.
- 1 St DS-Zählerplatz ohne Zähler nach DIN 43870/2
- 1 St RCD-Schutzschalter 4P 63 A/30 mA Typ A
- 1 St CEE-Dose 32 A 5P 400 V
- 1 St Leitungsschutzschalter MCB 3P C 32 A
- 2 St  CEE-Dose 16 A 5P 400 V
- 2 St Leitungsschutzschalter MCB 3P C 16 A
- 6 St Schukosteckdosen 16 A 2P 230 V
- 6 St Leitungsschutzschalter MCB 1P C 16 A
Menge: 8,000 Mt

**6.1.40 Instandhaltung/Prüfung Baustromanlage**
Instandhaltung/Prüfung Baustromanlage
Baustromanlage während der Bauzeit Instandhalten, dem Bauablauf entsprechend anpassen und Reparaturausführung.
monatliche normgerechte Prüfung und Dokumentation der Baustromanlage
Preis / Monat
Menge: 8,000 Mt

**6.1.50 Gummischlauchleitung H07RN-F 4 G 35**
Gummischlauchleitung DIN EN 50525-2-21 (VDE 0285-525-2-21) H07RN-F 4 G 35, Cu-Zahl 1344.
in Teillängen liefern, Verlegeart in Erde Einzel - / Bündelverlegung .
zum Anschluß der Baustromversorgung
inkl. Klein- und Anschlußmaterial
Menge: 40,000 m

**6.1.60 Gummischlauchleitung H07RN-F 4 G 35 anschließen Betriebsmittel,**
Gummischlauchleitung DIN EN 50525-2-21 (VDE 0285-525-2-21) H07RN-F 4 G 35, Cu-Zahl 1344, anschließen an beigestellte Betriebsmittel, einschl. Verbindungsmittel.
Menge: 2,000 St

**6.1.70 Mechanischer Kabelschutz aus Kabelschutzhauben**
Mechanischer Kabelschutz aus Kabelschutzhauben aus PVC-U, Abdeckbreite 220 mm.
Menge: 10,000 m

**6.1.80 Erdung als Staberder, mehrteilig, Einzellänge 2 m mit Spitze SP 20.**
Erdung als Staberder, DIN EN 62561-2 (VDE 0185-561-2), mehrteilig, zusammensetzbar mit korrosionsfester Kupplung (Tiefenerder), aus nichtrostendem Stahl, Werkstoff-Nr 1.4571, außerhalb von Gebäuden, Einzellänge 2 m mit Spitze SP 20.
Menge: 2,000 St

**6.1.90 Kabel NYY-O 1 x 25 RM**
Kabel DIN VDE 0276-603 (VDE 0276-603) NYY-O 1 x 25 RM, Cu-Zahl 240.
Menge: 10,000 m

**6.1.100 Kabel NYY-O 1 x 25 RM anschließen Betriebsmittel**
Kabel DIN VDE 0276-603 (VDE 0276-603) NYY-O 1 x 25 RM, Cu-Zahl 240, anschließen an beigestellte Betriebsmittel, einschl. Verbindungsmittel.
Menge: 1,000 St

**6.1.110 Wartung Baustromverteiler**
Wartung Baustromverteiler
Monatliche Prüfung der vorhandenen Baustromversorgung / Baubeleuchtung nach DGUV und bei Bedarf, Durchführung von Wartungs - und Instandhaltungsarbeiten für 8 Monate
Menge: 1,000 St

**6.1.120 Messbericht/Dokumentation DIN 18014 und DIN EN 62305-3 (VDE 0185-305-3).**
Menge: 1,000 St

*Hinweis: Baubeleuchtung*

**6.1.130 Verbindungsleitung Baustromanlage Baubeleuchtung liefern und verlegen**
Schweres Gummikabel für sehr hohe mechanische
Beanspruchung 5x2,5 mm² (z.B. H07RN-F)
zur Verdrahtung der Baubeleuchtung (Achtung: Baulicht
enthält schon Leitungen zur Verdrahtung!)
einschl. sichere Verlegung zwischen bauseitigem
Baustromverteilerschrank und Baulicht-Leuchten
inkl. Rückbau
Menge: 50,000 m

**6.1.140 Wegebeleuchtung Gebäude**
Baustellenbeleuchtung für das Gebäude zur Ausleuchtung der Verkehrswege innerhalb des Gebäudes während der Bauzeit.
als fest montierte Leuchte mit folgendem Aufwand:
- 1 St. Langfeldleuchten IP 44, 58W, vormontiert auf Holzlatte mit SD7-Abzweigdose (Durchverdrahtung 4-adrig: PE, N, L-geschalten, L-Dauerphase für Sicherheitsleuchten)
Die Leuchten sind den  Gegebenheiten/Anforderungen vor Ort anzupassen.
inkl. Anschluss an Baustromverteilerschränken und Demontage nach Ende der Bauzeit.
Angebot je Lichtpunkt.
In den Einheitspreis ist die Vorhaltung der Leuchten während der gesamten Bauzeit von 8 Monaten einzukalkulieren.
Menge: 10,000 St

### Bereich 7 ELT - KG 440

#### Abschnitt 7.1 KG 444 Hauseinführungen

**7.1.10 Gebäudeeinführung KDS 150 / 1 x 1**
Gebäudeeinführung KDS 150 / 1 x 1
Kabeldurchführungen zur Einführung von Versorgungsleitungen wie
z.B. Wasser - Strom - Telefon usw. im nicht unterkellerten Bereich, mit druckwasserdichter, umlaufender KRASO Vierstegdichtung, druckwasserdicht MPA-geprüft bis 3,5 bar, gas- und geruchsdicht im Sinne der TA Luft,
nicht zur Gaseinführung gem. DVGW zugelassen
Lieferung inkl.:
1 x KRASO KDS 150 Leerrohraufsatz 20 cm, 90° Leerrohrsystem, Aufstellvorrichtung sowie 2 x KRASO KDS 150 Verschlussdeckeln beidseitig,
Planungsfabrikat: KRASO GmbH & Co. KG
Menge: 1,000 St

**7.1.20 Übergangsstück KDS 150 auf FLS**
Systemdeckel mit Muffe 160
inkl. Bajonettanschluss zum Anschluss von KG-Rohren an Gebäudeeinführung KDS 150,
Fabrikat der Planung:
KRASO GmbH & Co. KG
Artikelnr.: kkdssysted160m
Menge: 1,000 St

**7.1.30 Leerrohr D_i 150, D_a 165 Hart-PVC**
Leerrohr als Kabelschutzschlauch für gas- und wasserdichte Anbindung an Gebäudeeinführung KDS 150, schwere Ausführung für hohe mechanische Beanspruchung, hohe Laugen- und Säurebeständigkeit, frei von Weichmachern, entsprechend RoHS-Norm, mit extra glatter Innenbeschichtung, in der Außenwand Spirale aus Hart-PVC, Temperaturbereich von -15°C bis +60°C,
Innendurchmesser: 150 mm, Außendurchmesser: 165 mm,
Biegeradius: 600 mm
Rohrenden provisorisch verschließen
Fabrikat der Planung:
Hersteller:
KRASO GmbH & Co. KG
Einheit: m
Artikelnr.: kkdsfls150
Menge: 6,000 m

**7.1.40 Systemdichteinsatz KDS 150 3-fach - Warmschrumpftechnik -**
Systemdichteinsatz KDS 150 3-fach - Warmschrumpftechnik -
- Warmschrumpftechnik -
speziell für den Einsatz in KRASO Kabeldurchführung KDS 150, gegen drückendes Wasser, druckwasserdicht MPA-geprüft bis 1,5 bar, gas- und geruchsdicht im Sinne der TA Luft, gasdicht nach DVGW gemäß DIN 13611, rostfreier Edelstahl, 30 mm Dichtung, inkl. Stutzen zum Verbinden durch Warmschrumpftechnik, für 3 Medienaußendurchmesser 3 x 0-57 mm,
incl. KRASO Schrumpfschlauch als  Thermolast-Schlauch zur wasserdichten Einführung von Kabeln durch KRASO Systemdichteinsatz mit Warmschrumpftechnik, Länge ca. 20 cm,
Planungsfabrikat: KRASO GmbH & Co. KG
Menge: 1,000 St

**7.1.50 Gebäudeeinführung KDS 90 / 1 x 1 x 6m Leerrohr**
Gebäudeeinführung KDS 90 / 1 x 1
Bauherren-Komfortpaket - Boden - Basis - 1-fach - 6 m Strom
Mehrsparten-Hauseinführung zum Anschluss von Versorgungsleitungen bei nicht unterkellerten Gebäuden geprüft nach DVGW VP.601
Lieferumfang:
stabile Aufstellvorrichtung mit Standfußverlängerung
höhenverstellbares Bodenplattenelement
mit gas- und druckwasserdichter, umlaufender Vierstegdichtung,
Spachtelflansch und Bauzeitschutzdeckel
flexibles Leerrohrsystem, Innendurchmesser: 80 mm
(je 6 m) mit aufvulkanisierter Rastmuffe und Verschlussdeckel
höhenverstellbarer Estrichaufsatz mit Schutzfolie und Höhenfixierung
Installationsset bestehend aus
Dichteinsatz - Strom -
(Durchmesser: stufenlos Scheibentechnik 26-50 mm oder blind)
inkl. Sekundärdichtung Strom -geteilt-
Verlängerungsset
Gleitmittel und Zollstock
Planungsfabrikat: KRASO GmbH & Co. KG
Artikelnr.: KBKP1S9M
Menge: 3,000 St

**7.1.60 Abstandhalter 90 - 1 x 2**
Abstandhalter 90 - 1 x 2
ID 90 für KRASO FLS 90, gewährleistet den ausreichenden Abstand zwischen flexiblen Leerrohren, leichter, schlagzäher, witterungsbeständiger und verrottungsfester Kunststoffabstandhalter,
Planungsfabrikat: KRASO GmbH & Co. KG
Menge: 6,000 St

#### Abschnitt 7.2 KG 446 Blitzschutz und Erdungsanlagen

*Hinweis: Ringerder*

**7.2.10 Edelstahlband 30x3,5 mm V4A**
Edelstahlband 30x3,5 mm V4A
nach DIN EN 62561-2 (VDE 0185-561 Teil 2), für den
Einsatz Blitzschutzanlagen und beim Ringpotentialausgleich
Breite: 30 mm
Werkstoff: NIRO (V4A)
Werkstoff-Nr.: 1.4571 / 1.4404
Dicke: 3,5 mm
Menge: 320,000 m

**7.2.20 Kreuzstücke (Niro)**
Kreuzstücke (Niro)
für ober- und unterirdische Verbindungen zum Verbinden
von Leitern, in Kreuz- und T-Anordnung
Normenbezug: DIN EN 62561-1
Werkstoff Klemme: NIRO (V4A)
Klemmbereich Fl / Fl: 30 / 30 mm
Menge: 40,000 St

**7.2.30 Anschlussfahne (Niro)**
Anschlussfahne (Niro)
gerichtet für den Anschluss der Ableitungen an die
Erdungsanlage aus korrosionsfestem Edelstahl NIRO (V4A)
Nach DIN EN 62561-2
Querschnitt: 105 mm²
Länge: 3000 mm
Werkstoff-Nr.: 1.4571 / 1.4404
Normenbezug: DIN EN 62561-2
inkl. Klemmstück
Abmessung: 94x3 mm
Menge: 8,000 St

**7.2.40 Korrosionsschutz an Anschluss- und Verbindungsstellen**
Korrosionsschutz an Anschluss- und Verbindungsstellen
im Erdreich mit Korrosionsschutzbinde DIN 30672.
Menge: 20,000 St

*Hinweis: Funktionspotentialausgleichsleiter (Bodenplatte)*

**7.2.50 Bandeisen 30x3,5 mm**
Bandstahl 30x3,5 mm
nach DIN EN 62561-2 für den Einsatz bei Erdungsanlagen,
Blitzschutzanlagen und beim Ringpotentialausgleich
Breite: 30 mm
Werkstoff: St/tZn
Dicke: 3,5 mm
Menge: 200,000 m

**7.2.60 Verbindungsklemmen für Bewehrung (St-Zn)**
Verbindungsklemmen für Bewehrung (St-Zn)
zum Verbinden von Betonstahl-Matten oder Bewehrungen
mit Flachleitern für T-, Kreuz- und Parallelverbindungen
Normenbezug: DIN EN 62561-1
Klemmbereich Fl / Fl: (+ / II) 30 / 30 mm
Kurzschlussstrom (50 Hz): 13 kA
Werkstoff: St/tZn
Klemmbereich Rd / Fl: (+) 6-10 / 30 mm
Menge: 100,000 St

**7.2.70 Kreuzverbinder (St-Zn)**
Kreuzverbinder (St-Zn)
für ober- und unterirdische Verbindungen zum Verbinden
von Leitern, in Kreuz- und T-Anordnung
Normenbezug: DIN EN 62561-1
Werkstoff Klemme: St/tZn
Klemmbereich Fl / Fl: 30 / 30 mm
Menge: 15,000 St

**7.2.80 Schutzpotenzialausgleich Bodenabläufe Guss**
Schutzpotenzialausgleich 16mm²
Vom Ablaufkörper in Bodenplatte zu Ausgleichsschiene verlegen und anschließen.
Menge: 3,000 m

**7.2.90 Erdungsfestpunkt**
Erdungsfestpunkt
als korrosionsfreien Anschluss z.B. der Ableitung an die Bewehrung von Gebäuden oder an die Erdungsanlage für den Schutzpotentialausgleich und/oder den Funktionspotentialausgleich Typ M mit verpresster Anschlussachse und zusätzlicher Wassersperre gegen das weitere Eindringen von Wasser entlang der Achse in die Wand (geprüft mit Druckluft 5 bar nach DIN EN 62561-5
Kurzschlussstrom (50 Hz): 3,7 kA
Werkstoff Wassersperre: PVC
Werkstoff Achse: St/tZn
Normenbezug: DIN EN 62561
Anschlussgewinde: M10 / M12
Werkstoff Platte: NIRO (V4A)
Werkstoff-Nr.: 1.4571 / 1.4404 / 1.4401
Menge: 1,000 St

*Hinweis: Bewegungsfugen*

**7.2.100 Überbrückungsbänder**
Überbrückungsbänder
zum Verbinden von Metallverkleidungen oder als Dehnungsausgleichsstück, zum Nieten oder Schrauben mit Mittelbohrung für Kreuzungspunkte
Werkstoff: Al
Normenbezug: DIN EN 62561-1
Länge: 300 mm
Mittelbohrung: 10,5 mm
Befestigung: [8x] Ø5,2 / [3x] Ø10,5 mm
Menge: 3,000 St

**7.2.110 Dehnungsband**
Dehnungsband
für Fundamenterder zum Durchführen vom Fundamenterder in ausgedehnten Fundamenten (mehrere Abschnitte) durch die Dehnungs- oder Trennfugen,
ohne notwendiges Herausführen des Erders aus der Bodenplatte
Querschnitt: 120 mm²
Kurzschlussstrom (50 Hz): 6 kA
Abmessung Band: ca.700x30x(4x1) mm
Werkstoff Block: Styropor
Werkstoff Band: NIRO
Normenbezug: DIN EN 62561-1
Menge: 3,000 St

*Hinweis: Dokumentation und Prüfung*

**7.2.120 Dokumentation Messbericht**
STLB-Bau 2018-04 050
Messbericht/Dokumentation DIN 18014 und DIN EN 62305-3 (VDE 0185-305-3).
Menge: 1,000 St

**7.2.130 Prüfung**
STLB-Bau 2018-04 050
Prüfung DIN EN 62305-3 (VDE 0185-305-3).
Menge: 1,000 St

### Bereich 8 HLS - Grundleitungen Schmutzwasser im Gebäude

#### Abschnitt 8.1 Grundleitungsanlagen und Zubehör

**8.1.10 Vollwandabwasserrohre und Formstücke aus Polypropylen DN 100**
Vollwandabwasserrohre und Formstücke aus Polypropylen
(PP-MD) gemäß DIN EN 14758-1 mit werksseitig
eingelegter patentierter Lippendichtung.
Hochlastkanalrohr mit hoher Ringsteifigkeit > 10 kN/m²
(durch MPA-Gutachten nach DIN EN ISO 9969 bestätigt),
im Schwerlastbereich ( SLW 60) einsetzbar. Die
Rohrleitungen sind unter Beachtung der DIN EN 1610 und
der Herstellerverlegeanleitung zu verlegen.
DN 100
komplett liefern und betriebsfertig montieren

Fabrikat:
'..........'
Typ:
'..........'
Menge: 38,000 m

**8.1.20 wie Position vorher, jedoch DN 125**
Menge: 13,000 m

**8.1.30 Formstücke, Bogen DN 100**
Formstücke, Bogen DN 100
aus Polypropylen (PP-MD) gemäß DIN EN 14758-1 mit
werksseitig eingelegter patentierter Lippendichtung.
Hochlastkanalrohr mit hoher Ringsteifigkeit > 10 kN/m²
(durch MPA-Gutachten nach DIN EN ISO 9969 bestätigt),
im Schwerlastbereich ( SLW 60) einsetzbar. Die
Rohrleitungen sind unter Beachtung der DIN EN 1610 und
der Herstellerverlegeanleitung zu verlegen.

komplett liefern und betriebsfertig montieren

Fabrikat:
'..........'
Typ:
'..........'
Menge: 10,000 St

**8.1.40 wie Position vorher, jedoch DN 125**
Menge: 2,000 St

**8.1.50 Formstücke, Abzweig DN 100**
Formstücke, Abzweig DN 100
in allen Abgangsgrößen
aus Polypropylen (PP-MD) gemäß DIN EN 14758-1 mit
werksseitig eingelegter patentierter Lippendichtung.
Hochlastkanalrohr mit hoher Ringsteifigkeit > 10 kN/m²
(durch MPA-Gutachten nach DIN EN ISO 9969 bestätigt),
im Schwerlastbereich ( SLW 60) einsetzbar. Die
Rohrleitungen sind unter Beachtung der DIN EN 1610 und
der Herstellerverlegeanleitung zu verlegen.

komplett liefern und betriebsfertig montieren

Fabrikat:
'..........'
Typ:
'..........'
Menge: 4,000 St

**8.1.60 wie Position vorher, jedoch DN 125**
Menge: 2,000 St

**8.1.70 Dichtkragen DN 100**
Dichtkragen DN 100 für den Einbau in Bodenplatte
Dichtkragen / Mauerkragen DN 100
zum Anschluß an die Grundleitung
Menge: 8,000 St

**8.1.80 Sichern der Grundleitungsanschlüße**
Sichern der Grundleitungsanschlüße
einschl. allen erfoerdlichen Zubehörs
bis max. DN 100
komplett liefern und betriebsfertig montieren
Menge: 8,000 St

**8.1.90 Hausanschlussschacht DN 600**
Hausanschlussschacht DN 600
bestehend aus:
-Schachtabdeckung DN / OD 400 PP Kunststoff begehbar,
Belastungsklasse A 15 inkl.Kindersicherung,
verschraubbar mit 2 x Sechskantkopf-Schrauben mit
Unterlegscheiben zur Befestigung mit 13er
Schraubenschlüssel, mit Dichtmanschette
-Steigrohr 1250mm
-PP Schachtboden DN /OD 600 rechts, mitte, lind mit
Dichtring

komplett liefern und betriebsfertig montieren

Fabrikat:
'..........'
Typ:
'..........'
Menge: 1,000 St

**8.1.100 Anschluß herstellen an Hausanschlussschacht DN 600**
Anschluß herstellen
Grundleitung DN 125 an Hausanschlussschacht DN 600
verlegen und anschließen
einschl. allen erforderlichen Zubehörs
komplett liefern und betriebsfertig montieren
Menge: 1,000 St

**8.1.110 Spülen der Schmutzwasserleitung**
Menge: 1,000 St

**8.1.120 Inbetriebnahme und Druckprobe der Abwasserleitung**
Inbetriebnahme und Druckprobe der Abwasserleitung,
komplett einschl. Spülen der gesamten Grundleitung
und Erstellen eines Druckprotikoll
Menge: 1,000 St

### Bereich 9 HLS - Grundleitungen Schmutzwasser im Außenbereich

#### Abschnitt 9.1 Grundleitungsanlagen und Zubehör

**9.1.10 Vollwandabwasserrohre und Formstücke aus Polypropylen DN 150**
Vollwandabwasserrohre und Formstücke aus Polypropylen
(PP-MD) gemäß DIN EN 14758-1 mit werksseitig
eingelegter patentierter Lippendichtung.
Hochlastkanalrohr mit hoher Ringsteifigkeit > 10 kN/m²
(durch MPA-Gutachten nach DIN EN ISO 9969 bestätigt),
im Schwerlastbereich ( SLW 60) einsetzbar. Die
Rohrleitungen sind unter Beachtung der DIN EN 1610 und
der Herstellerverlegeanleitung zu verlegen.
DN 150
komplett liefern und betriebsfertig montieren

Fabrikat:
'..........'
Typ:
'..........'
Menge: 115,000 m

**9.1.20 Formstücke, Bogen DN 150**
Formstücke, Bogen DN 150
in allen Winkel
aus Polypropylen (PP-MD) gemäß DIN EN 14758-1 mit
werksseitig eingelegter patentierter Lippendichtung.
Hochlastkanalrohr mit hoher Ringsteifigkeit > 10 kN/m²
(durch MPA-Gutachten nach DIN EN ISO 9969 bestätigt),
im Schwerlastbereich ( SLW 60) einsetzbar. Die
Rohrleitungen sind unter Beachtung der DIN EN 1610 und
der Herstellerverlegeanleitung zu verlegen.

komplett liefern und betriebsfertig montieren

Fabrikat:
'..........'
Typ:
'..........'
Menge: 8,000 St

**9.1.30 Kontrollschacht DN 600**
Kontrollschacht DN 600
bestehend aus:
-Schachtabdeckung DN / OD 600 PP Kunststoff begehbar,
Belastungsklasse D 400 inkl.Kindersicherung,
verschraubbar mit 2 x Sechskantkopf-Schrauben mit
Unterlegscheiben zur Befestigung mit 13er
Schraubenschlüssel, mit Dichtmanschette
-Steigrohr 1250mm
-PP Schachtboden DN /OD 600 rechts, mitte, lind mit
Dichtring

komplett liefern und betriebsfertig montieren

Fabrikat:
'..........'
Typ:
'..........'
Menge: 2,000 St

**9.1.40 Anschluß herstellen DN 150**
Anschluß herstellen DN 150
bestehenden Schmutzwasser-Übergabeschacht
einschl. allen erforderlichen Zubehörs
komplett liefern und betriebsfertig montieren
Menge: 1,000 St

**9.1.50 Spülen der Schmutzwasserleitung**
Menge: 1,000 St

**9.1.60 Inbetriebnahme und Druckprobe der Abwasserleitung**
Inbetriebnahme und Druckprobe der Abwasserleitung,
komplett einschl. Spülen der gesamten Grundleitung
und Erstellen eines Druckprotikoll
Menge: 1,000 St

### Bereich 10 HLS - Medienerschließung Trinkwasser und Wärmeversorgung

#### Abschnitt 10.1 Trinkwasserversorgung

**10.1.10 Flexibles, vorgedämmtes, selbstkompensierendes Kunststoff-Rohrleitungssystem**
Flexibles, vorgedämmtes, selbstkompensierendes Kunststoff-Rohrleitungssystem
32x2,9/68
- Trinkwasser kalt und Kühlen
- 1-Mediumrohr PE 100-RC, schwarz mit blauen Streifen
- +20 °C / 16 bar
- PEX-Schaum, gewelltes PE-HD Mantelrohr
- DVGW Zertifizierung
- SVGW Zertifizierung (Mediumrohr)
Ausschreibungstexte Uponor Ecoflex Supra
Spezifikation
- Mediumrohr: Polyethylen (PE 100-RC), schwarz mit blauen Streifen, SDR 11 (PN16)
- Dämmmaterial: geschlossenzelliger PEX-Schaum, dauerelastisch, alterungsbeständig,
Wasseraufnahme gemäß EN 489 < 1,0 % vol.
- Mantelrohr: korrugiertes Polyethylen (PE-HD)
Anwendung
- Für die Erdverlegung, zum Transport von Trinkwasser kalt oder Kühlwasser
- Temperatur- und Druckbelastung: +20 °C / 16 bar
- Statische Nachweisführung bei Erd- und Verkehrslasten (SLW 60 = 60 t) nach ATV-DVWK-A127
Zertifikat
- DVGW Zertifizierung
- SVGW Zertifizierung (Mediumrohr)

komplett liefern und betriebsfertig montieren

Fabrikat:
'.........'
Typ:
'.........'
Menge: 146,000 m

**10.1.20 Mehrsparten-Hauseinführung mit integriertem Installationsset**
Mehrsparten-Hauseinführung mit integriertem Installationsset,
für Trinkwasser und Strom

DVGW-Zulassung nach VP 601: Gas- und druckwasserdichtes Gesamtsystem bis 1 bar
Gas- und geruchsdicht – hochwertig im Sinne der TA-Luft
Radondicht, Methangasbeständig!

Außenabdichtung zum Beton: 10 bar
Gas- und druckwasserdichtes Gesamtsystem: 1 bar

Schlauchdurchmesser: Außen 90 mm - innen 80 mm

Mit integriertem Installationsset: Vormontierte Komponenten für den Hausanschluss für Strom, Wasser,
inklusive Estrichaufsatz und Höhenfixierung. Keine Gewerke übergreifende Weitergabe des Installationssets nötig.
Flächenbündiger Einbau in der Bodenplatte – vermeidet Stolperfallen und Beschädigungen beim Aufmauern der Wände, Inklusive Bauzeitschutzdeckel
Geteilte Endstopfen zur einfachen Montage
Inklusive Verlängerungsset

WU-Richtlinie: Beanspruchungsklasse 1 + 2, DIN 18533 W1.1 -E

Lieferumfang:
Standfuß
Standfußverlängerung
Trägerstangenpaar
höhenverstellbare BOX 2-fach mit gas- und druckwasserdichter Stegdichtung, Spachtelflansch, Sichtkontrolle für Rastmuffe und vormontiertem Bauzeitschutzdeckel
2 x Flexibles Leerrohr-System FSL (15m) mit aufvulkanisierter Rastmuffe und Verschlussdeckel
höhenverstellbarer Estrichaufsatz mit Schutzdeckel und Gleitmittel
Höhenfixierung für Estrichaufsatz  (2 Stück)
 Montageanleitungen
Verlängerungsset, bestehend aus
2 x Schlauchverbinder 90
4 x Reduzierstück (DN 90 auf DN 75)
 Installationssets bestehend aus
Dichhteinsatz Strom/Wasser
mit stufenloser Scheibentechnik 26 - 50 mm oder blind
- Primärdichtung + Sekundärdichtung Strom/Wasser
- Mantelrohrendstopfen bestehend aus
· Endstopfen Strom/Wasser - geteilt -
· Schlauchverbinder 90/75

komplett liefern und betriebsfertig montieren

Fabrikat:
'.........'
Typ:
'.........'
Menge: 1,000 St

#### Abschnitt 10.2 Wärmeversorgung

**10.2.10 Nahwärmeleitung 2x40x3,7 /175**
Nahwärmeleitung 2x40x3,7 /175
- Heizen und Kühlen
- 2-Mediumrohre PE-Xa mit Sauerstoffsperrschicht
- Max. +95 °C / 6 bar
- Zweifarbiges Zentrierprofil zur eindeutigen Zuordnung von Vor- und Rücklaufleitung
- PEX-Schaum, gewelltes PE-HD Mantelrohr
- KOMO Systemzertifizierung
- Deklaration nach DIN EN 15632
- DIN CERTCO Wärmeverlustzertifizierung - Überwacht nach VDI 2055
- CSTB Systemzertifizierung
Ausschreibungstexte Uponor Ecoflex Thermo Twin
Spezifikation
- Flexibles, vorgedämmtes, selbstkompensierendes Kunststoffrohrleitungssystem produziert gemäß DIN EN 15632
- Mediumrohr: vernetztes Polyethylen (PE-Xa) gemäß DIN EN ISO 15875, naturfarben, SDR 11 (PN 6),
sauerstoffdiffusionsdicht gemäß DIN EN 15632
- Dämmmaterial: geschlossenzelliger PEX-Schaum, dauerelastisch, alterungsbeständig,
Wasseraufnahme gemäß EN 489 < 1,0 % vol.
- Mantelrohr: korrugiertes Polyethylen (PE-HD)
Anwendung
- Für die Erdverlegung, zum Transport von Heiz- oder Kühlwasser
- Max. Temperatur- und Druckbelastung: +95 °C / 6 bar
- Betriebstemperatur 80 °C gemäß DIN EN 15632
- Statische Nachweisführung bei Erd- und Verkehrslasten (SLW 60 = 60 t) nach ATV-DVWK-A127
Zertifikat
- KOMO Systemzertifizierung auf Basis der Kiwa Richtlinie BRL 5609
- CSTB Systemzertifizierung
- Deklaration nach DIN EN 15632 durch Zertifizierungsstelle Kiwa N.V.
- DIN CERTCO Wärmeverlustzertifizierung - Überwacht nach VDI 2055

komplett liefern und betriebsfertig montieren

Fabrikat:
'.........'
Typ:
'.........'
Menge: 25,000 m

**10.2.20 Übergangsnippel, für zuvor beschriebenes Rohr**
Übergangsnippel, für zuvor beschriebenes Rohr
DN 40

komplett liefern und betriebsfertig montieren

Fabrikat:
'.........'
Typ:
'.........'
Menge: 4,000 St

**10.2.30 Gummi-Endkappe, Twin 25+32+40/175**
Gummi-Endkappe, Twin 25+32+40/175

- Für 2-Mediumrohre
- Zum Schutz der Dämmung an den Rohrenden
- Zur Bauteilabschottung
- Wasserdicht bis 0,3 bar
- Bestehend aus EPDM Gummiendkappe, Edelstahlklemmring und Quelldichtungsring
- KOMO Systemzertifizierung
- Deklaration nach DIN EN 15632

komplett liefern und betriebsfertig montieren

Fabrikat:
'.........'
Typ:
'.........'
Menge: 2,000 St

**10.2.40 Mauerdurchführung DWD 175**
Mauerdurchführung DWD 175
druckwasserdicht 110/250

komplett liefern und betriebsfertig montieren

Fabrikat:
'.........'
Typ:
'.........'
Menge: 1,000 St

**10.2.50 Ergänzungssatz für zuvor beschriebene**
Ergänzungssatz für zuvor beschriebene
Mauerdurchführung

komplett liefern und betriebsfertig montieren

Fabrikat:
'.........'
Typ:
'.........'
Menge: 1,000 St

**10.2.60 Faserzementrohr für zuvor beschriebene**
Faserzementrohr für zuvor beschriebene Mauerdurchfühurng
DWD 175

komplett liefern und betriebsfertig montieren

Fabrikat:
'.........'
Typ:
'.........'
Menge: 1,000 St

**10.2.70 Epoxidharz-Set für Mauerdurchführung**
*** Bedarfsposition ohne GB
Epoxidharz-Set für Mauerdurchführung

komplett liefern und betriebsfertig montieren

Fabrikat:
'.........'
Typ:
'.........'
Menge: 1,000 St

#### Abschnitt 10.3 Leerrohre

**10.3.10 Gebäudeeinführung 150 / 1 x 1**
Gebäudeeinführung 150 / 1 x 1
Kabeldurchführungen zur Einführung von Versorgungsleitungen
im nicht unterkellerten Bereich, mit druckwasserdichter, umlaufender Vierstegdichtung,
druckwasserdicht MPA-geprüft bis 3,5 bar, gas- und geruchsdicht im Sinne der TA Luft,
nicht zur Gaseinführung gem. DVGW zugelassen
Lieferung inkl.:
1 x 150 Leerrohraufsatz 20 cm, 90° Leerrohrsystem, Aufstellvorrichtung sowie 2 x 150 Verschlussdeckeln beidseitig,

komplett liefern und betriebsfertig montieren

Fabrikat:
'.........'
Typ:
'.........'
Menge: 2,000 St

**10.3.20 Übergangsstück 150 auf FLS**
Systemdeckel mit Muffe 160

inkl. Bajonettanschluss zum Anschluss von KG-Rohren an Gebäudeeinführung 150,

komplett liefern und betriebsfertig montieren

Fabrikat:
'.........'
Typ:
'.........'
Menge: 2,000 St

**10.3.30 Leerrohr D_i 150, D_a 165 Hart-PVC**
Leerrohr als Kabelschutzschlauch für gas- und wasserdichte Anbindung an Gebäudeeinführung KDS 150,
schwere Ausführung für hohe mechanische Beanspruchung, hohe Laugen- und Säurebeständigkeit, frei von Weichmachern, entsprechend RoHS-Norm, mit extra glatter Innenbeschichtung, in der Außenwand Spirale aus Hart-PVC, Temperaturbereich von -15°C bis +60°C,

Innendurchmesser: 150 mm, Außendurchmesser: 165 mm,
Biegeradius: 600 mm
Rohrenden provisorisch verschließen

komplett liefern und betriebsfertig montieren

Fabrikat:
'.........'
Typ:
'.........'
Menge: 50,000 m

**10.3.40 Systemdichteinsatz KDS 150 3-fach - Warmschrumpftechnik -**
Systemdichteinsatz KDS 150 3-fach - Warmschrumpftechnik -
- Warmschrumpftechnik -
speziell für den Einsatz in Kabeldurchführung KDS 150,
gegen drückendes Wasser, druckwasserdicht MPA-geprüft bis 1,5 bar,
gas- und geruchsdicht im Sinne der TA Luft, gasdicht nach DVGW gemäß DIN 13611,
rostfreier Edelstahl, 30 mm Dichtung, inkl. Stutzen zum Verbinden durch Warmschrumpftechnik,
für 3 Medienaußendurchmesser 3 x 0-57 mm,
incl. Schrumpfschlauch als  Thermolast-Schlauch zur wasserdichten Einführung von Kabeln
durch  Systemdichteinsatz mit Warmschrumpftechnik, Länge ca. 20 cm,

komplett liefern und betriebsfertig montieren

Fabrikat:
'.........'
Typ:
'.........'
Menge: 1,000 St

### Bereich 11 HLS - Stunden

#### Abschnitt 11.1 Stunden

**11.1.10 Dokumentations- und Revisionsunterlagen, 3-fach.**
*** Pauschalposition
Dokumentations- und Revisionsunterlagen, 3-fach.
2 x in Papier, 1x digital
Menge: 1,000 psch
DIN 276-1 2008-12: 499

**11.1.20 Obermonteurstunden zum Nachweis**
*** Bedarfsposition ohne GB
Menge: 1,000 h
DIN 276-1 2008-12: 499

**11.1.30 Monteurstunden zum Nachweis**
*** Bedarfsposition ohne GB
Menge: 1,000 h
DIN 276-1 2008-12: 499

**11.1.40 Hilfsmonteurstunden zum Nachweis**
*** Bedarfsposition ohne GB
Menge: 1,000 h
DIN 276-1 2008-12: 499

**11.1.50 Helferstunden zum Nachweis**
*** Bedarfsposition ohne GB
Menge: 1,000 h
DIN 276-1 2008-12: 499
